# Equipo de control para sistema de iluminación Schlüter-LIPROTEC "SCHLÜTER-SYSTEMS"

- Propiedad del archivo: CYPE Ingenieros S.A.
- Formato: FIEBDC-3/2016
- Programa: Generador de precios de la construcción. CYPE Ingenieros, S.A.
- Fecha: 19/06/2024
- Ámbito geográfico: Colombia
- Divisa: COP
- Costes indirectos: 3 %
- Gastos generales: 13 %
- Beneficio industrial: 6 %
- IVA: 16 %

## I Instalaciones

### II Iluminación

#### III Interior

**III310** Ud Equipo de control para sistema de iluminación Schlüter-LIPROTEC "SCHLÜTER-SYSTEMS".
Equipo de control por radiofrecuencia, para sistema de iluminación Schlüter-LIPROTEC "SCHLÜTER-SYSTEMS", formado por control por radiofrecuencia, con mando a distancia, con alimentación a pilas y receptor de 24 V, Schlüter-LT EBR 1.
Criterio de valoración económica: El precio no incluye la canalización ni el cableado.
Incluye: Replanteo. Montaje, conexionado y comprobación de su correcto funcionamiento.
Criterio de medición de proyecto: Número de unidades previstas, según documentación gráfica de Proyecto.
Criterio de medición de obra: Se medirá el número de unidades realmente ejecutadas según especificaciones de Proyecto.

| Código | Ud | Descripción | Rendimiento | Precio | Importe |
|---|---|---|---|---|---|
| mt34sch207a | Ud | Control por radiofrecuencia, con mando a distancia, con alimentación a pilas y receptor de 24 V, Schlüter-LT EBR 1 "SCHLÜTER-SYSTEMS", alcance de 10 m, carga máxima de 180 W, grado de protección IP63, temperatura de trabajo entre -20°C y 50°C, para regulación de tiras de led de color blanco de 24 m de longitud máxima, con hasta dos dispositivos con sistema operativo iOS o Android, simultáneamente conectados vía Bluetooth, con soporte mural para mando a distancia y regletas de conexión rápida. (material) | 1 | 1118288.59 | 1118288.590 |
| mo003 | h | Maestro electricista. (mano de obra) | 0.03 | 26179.17 | 785.375 |
| mo102 | h | Ayudante electricista. (mano de obra) | 0.03 | 19008.41 | 570.252 |
| % | % | Herramienta menor | 2 % | 1119644.217 | 22392.884 |
|  |  | Costes directos |  |  | 1142037.101 |
