# Borde lateral de cubierta con perfil

- Propiedad del archivo: CYPE Ingenieros S.A.
- Formato: FIEBDC-3/2016
- Programa: Generador de precios de la construcción. CYPE Ingenieros, S.A.
- Fecha: 19/06/2024
- Ámbito geográfico: Colombia
- Divisa: COP
- Costes indirectos: 3 %
- Gastos generales: 13 %
- Beneficio industrial: 6 %
- IVA: 16 %

## Q Cubiertas

### QR Remates

#### QRB Borde lateral

**QRB010** m Borde lateral de cubierta con perfil.
Borde lateral de cubierta con perfil vierteaguas de aluminio lacado, Schlüter-BARA-RTK 30 BW "SCHLÜTER-SYSTEMS", de 40 mm de altura, color blanco RAL 9010 acabado brillante, con perforaciones trapezoidales para su fijación y goterón. Incluso adhesivo cementoso, piezas especiales y silicona neutra.
Incluye: Limpieza y preparación de la superficie. Replanteo. Corte, colocación y fijación del perfil.
Criterio de medición de proyecto: Longitud medida según documentación gráfica de Proyecto.
Criterio de medición de obra: Se medirá la longitud realmente ejecutada según especificaciones de Proyecto.

| Código | Ud | Descripción | Rendimiento | Precio | Importe |
|---|---|---|---|---|---|
| mt09mcr021m | kg | Adhesivo cementoso mejorado, C2, color gris. (material) | 0.17 | 864.04 | 146.887 |
| mt20pcs010a | m | Perfil vierteaguas de aluminio lacado, Schlüter-BARA-RTK 30 BW "SCHLÜTER-SYSTEMS", de 40 mm de altura, color blanco RAL 9010 acabado brillante, con perforaciones trapezoidales para su fijación y goterón, suministrado en barras de 2,5 m de longitud. (material) | 1.1 | 117371.91 | 129109.101 |
| mt15sja100 | Ud | Cartucho de masilla de silicona neutra. (material) | 0.01 | 16834.14 | 168.341 |
| mo020 | h | Oficial 1ª obra blanca. (mano de obra) | 0.185 | 25476.92 | 4713.230 |
| mo113 | h | Peón de obra blanca. (mano de obra) | 0.185 | 18348.75 | 3394.519 |
| % | % | Herramienta menor | 2 % | 137532.078 | 2750.642 |
|  |  | Costes directos |  |  | 140282.720 |

Residuos:
- colocación: mt09mcr021m Adhesivo cementoso mejorado, C2, color gris; factor de residuo 0.07
- colocación: mt20pcs010a; factor de residuo 0.024
- colocación: mt15sja100 Cartucho de masilla de silicona neutra; factor de residuo 0.06

## Recursos

**mt09mcr021m** kg Adhesivo cementoso mejorado, C2, color gris
Datos técnicos: Coste energético 3.871 MJ; Emisión de CO2 0.344 kg; Código LER 17 09 04; Masa del elemento 1 kg; Volumen 0.000667 m3
Residuos:
- embalaje: re170203 Plástico. (componente de residuo); rendimiento 0.003 kg; Código LER 17 02 03; Masa del elemento 1 kg; Volumen 0.001667 m3

**mt20pcs010a** m Perfil vierteaguas de aluminio lacado
Datos técnicos: Coste energético 95.469 MJ; Emisión de CO2 6.812 kg; Código LER 17 04 02; Masa del elemento 0.864 kg; Volumen 0.000576 m3
Residuos:
- embalaje: re170203 Plástico; rendimiento 0.008 kg

**mt15sja100** Ud Cartucho de masilla de silicona neutra
Datos técnicos: Coste energético 87.088 MJ; Emisión de CO2 3.667 kg; Código LER 17 09 04; Masa del elemento 0.45 kg; Volumen 0.0003 m3
Residuos:
- embalaje: re170203 Plástico; rendimiento 0.1 kg
