# Anillo de polietileno para soporte de piso flotante

- Propiedad del archivo: CYPE Ingenieros S.A.
- Formato: FIEBDC-3/2016
- Programa: Generador de precios de la construcción. CYPE Ingenieros, S.A.
- Fecha: 19/06/2024
- Ámbito geográfico: Colombia
- Divisa: COP
- Costes indirectos: 3 %
- Gastos generales: 13 %
- Beneficio industrial: 6 %
- IVA: 16 %

## R Revestimientos

### RS Pisos

#### RSE Técnicos

**RSE210** Ud Anillo de polietileno para soporte de piso flotante.
Soporte de piso flotante formado por anillo de encofrado de polietileno, Schlüter-TROBA-STELZ-DR "SCHLÜTER-SYSTEMS", de 2 mm de altura y 230 mm de diámetro, sobre lámina drenante, para el posterior relleno con adhesivo cementoso y colocación del piso (no incluido en este precio). Incluso replanteo.
Incluye: Replanteo. Colocación del soporte.
Criterio de medición de proyecto: Número de unidades previstas, según documentación gráfica de Proyecto.
Criterio de medición de obra: Se medirá el número de unidades realmente ejecutadas según especificaciones de Proyecto.

| Código | Ud | Descripción | Rendimiento | Precio | Importe |
|---|---|---|---|---|---|
| mt18jrs710d | Ud | Soporte de piso flotante formado por anillo de encofrado de polietileno, Schlüter-TROBA-STELZ-DR "SCHLÜTER-SYSTEMS", de 2 mm de altura y 230 mm de diámetro, para rellenar con adhesivo cementoso. (material) | 1 | 31983.72 | 31983.720 |
| mo011 | h | Oficial 1ª montador. (mano de obra) | 0.134 | 26179.17 | 3508.009 |
| mo080 | h | Ayudante montador. (mano de obra) | 0.134 | 19044.65 | 2551.983 |
| % | % | Herramienta menor | 2 % | 38043.712 | 760.874 |
|  |  | Costes directos |  |  | 38804.586 |
