# Concreto para armar en zapatas

- Propiedad del archivo: CYPE INGENIEROS, S.A.
- Formato: FIEBDC-3/2002
- Ámbito geográfico: Colombia
- Divisa: COP
- Costes indirectos: 3.00 %
- Gastos generales: 13.00 %
- Beneficio industrial: 6.00 %
- IVA: 16.00 %

## C Cimentaciones

### CH Concretos, aceros y encofrados

#### CHH Concretos

**CHH035** m³ Concreto para armar en zapatas.
Concreto para armar en zapatas de cimentación, f'c=210 kg/cm² (21 MPa), clase de exposición F0 S0 P0 C0, tamaño máximo del agregado 12,5 mm, manejabilidad blanda, preparado en obra, y fundido con medios manuales.
Incluye: Preparación del concreto. Fundido y compactación del concreto. Curado del concreto.
Criterio de medición de proyecto: Volumen teórico, según documentación gráfica de Proyecto.
Criterio de medición de obra: Se medirá el volumen teórico ejecutado según especificaciones de Proyecto, sin incluir los incrementos por excesos de excavación no autorizados.

| Código | Ud | Descripción | Rendimiento | Precio | Importe |
|---|---|---|---|---|---|
| mt08aaa010a | m³ | Agua. (material) | 0.237 | 4956.56 | 1174.70 |
| mt01arg000d | m³ | Arena cribada. (material) | 0.610 | 105698.64 | 64476.17 |
| mt01arg001de | m³ | Agregado grueso homogeneizado, de tamaño máximo 12,5 mm. (material) | 0.915 | 76512.18 | 70008.64 |
| mt08cem000d | kg | Cemento gris en sacos. (material) | 394.240 | 730.27 | 287901.64 |
| mq06hor010 | h | Concretera eléctrica con una capacidad de amasado de 160 l. (maquinaria) | 0.726 | 11457.30 | 8318.00 |
| au00auh040 |  | Vibrador de concreto, eléctrico. | 1.000 | 0.00 | 0.00 |
| mo045 | h | Oficial 1ª cementador de concreto armado. (mano de obra) | 0.058 | 38230.45 | 2217.37 |
| mo092 | h | Ayudante cementador de concreto armado. (mano de obra) | 0.351 | 28560.47 | 10024.72 |
| mo113 | h | Peón de obra blanca. (mano de obra) | 1.227 | 26456.35 | 32461.94 |
| mo112 | h | Ayudante entendido. (mano de obra) | 1.286 | 26895.45 | 34587.55 |
| % | % | Herramienta menor | 2 % | 511170.73 | 10223.41 |
|  |  | Costes directos |  |  | 521394.14 |
