# Murete guía para muro pantalla

- Propiedad del archivo: CYPE INGENIEROS, S.A.
- Formato: FIEBDC-3/2002
- Ámbito geográfico: Colombia
- Divisa: COP
- Costes indirectos: 3.00 %
- Gastos generales: 13.00 %
- Beneficio industrial: 6.00 %
- IVA: 16.00 %

## C Cimentaciones

### CC Contenciones

#### CCP Muros pantalla

**CCP005** m Murete guía para muro pantalla.
Doble murete guía, para muro pantalla, de concreto armado de sección 70x25 cm; realizado con concreto f'c=210 kg/cm² (21 MPa), clase de exposición F0 S0 P0 C0, tamaño máximo del agregado 12,5 mm, manejabilidad blanda, preparado en obra, y fundido con medios manuales, y acero Grado 60 (fy=4200 kg/cm²), con una cuantía aproximada de 25 kg/m; montaje y desmontaje del sistema de encofrado recuperable metálico a dos caras. Incluso alambre de atar, separadores y líquido desencofrante, para evitar la adherencia del concreto al encofrado.
Criterio de valoración económica: El precio incluye el figurado del acero (corte y doblez) en el área de trabajo, en obra, el armado en el lugar definitivo de su colocación en obra, la demolición del murete guía con retroexcavadora con martillo rompedor y la carga mecánica de escombros sobre camión o contenedor.
Incluye: Replanteo y trazado de los muretes guía. Montaje del sistema de encofrado. Colocación de la armadura. Preparación del concreto. Fundido y compactación del concreto. Desmontaje del sistema de encofrado. Regularización y limpieza superficial del paramento visto. Acotación de la longitud de cada panel sobre los muretes guía ya realizados. Replanteo de la cota del fondo de la perforación, de la rasante del concreto y de las armaduras. Demolición del elemento con retroexcavadora con martillo rompedor. Limpieza y recogida de restos. Carga mecánica de escombros sobre camión o contenedor.
Criterio de medición de proyecto: Longitud medida a ejes, según documentación gráfica de Proyecto.
Criterio de medición de obra: Se medirá, a eje de muro, la longitud realmente ejecutada según especificaciones de Proyecto.

| Código | Ud | Descripción | Rendimiento | Precio | Importe |
|---|---|---|---|---|---|
| mt08eme040 | m² | Paneles metálicos de varias dimensiones, para encofrar elementos de concreto. (material) | 0.007 | 172772.41 | 1209.41 |
| mt50spa052b | m | Tablón de madera de pino, de 20x7,2 cm. (material) | 0.028 | 21003.81 | 588.11 |
| mt50spa081a | Ud | Puntal metálico telescópico, de hasta 3 m de altura. (material) | 0.018 | 63968.32 | 1151.43 |
| mt08eme051a | m | Fleje de acero galvanizado, para encofrado metálico. (material) | 0.140 | 963.53 | 134.89 |
| mt08var050 | kg | Alambre galvanizado para atar, de 1,30 mm de diámetro. (material) | 0.370 | 4983.82 | 1844.01 |
| mt08var060 | kg | Puntas de acero de 20x100 mm. (material) | 0.140 | 29072.28 | 4070.12 |
| mt08dba010b | l | Agente desmoldeante, a base de aceites especiales, emulsionable en agua, para encofrados metálicos, fenólicos o de madera. (material) | 0.042 | 5994.54 | 251.77 |
| mt07aco020a | Ud | Separador homologado para cimentaciones. (material) | 3.000 | 500.45 | 1501.35 |
| mt07aco060a | kg | Acero en barras corrugadas, Grado 60 (fy=4200 kg/cm²), de varios diámetros, según NTC 2289 y ASTM A 706. (material) | 26.250 | 3149.64 | 82678.05 |
| mt08aaa010a | m³ | Agua. (material) | 0.083 | 4983.82 | 413.66 |
| mt01arg000d | m³ | Arena cribada. (material) | 0.213 | 106280.07 | 22637.65 |
| mt01arg001de | m³ | Agregado grueso homogeneizado, de tamaño máximo 12,5 mm. (material) | 0.320 | 76933.06 | 24618.58 |
| mt08cem000d | kg | Cemento gris en sacos. (material) | 137.984 | 734.29 | 101320.27 |
| mq01exn020a | h | Retroexcavadora hidráulica sobre neumáticos, de 105 kW. (maquinaria) | 0.231 | 173259.11 | 40022.85 |
| mq01ret010 | h | Miniretrocargadora sobre neumáticos de 15 kW. (maquinaria) | 0.108 | 153073.58 | 16531.95 |
| mq06hor010 | h | Concretera eléctrica con una capacidad de amasado de 160 l. (maquinaria) | 0.231 | 11514.56 | 2659.86 |
| op00ciz020 |  | Cizalla para acero en barras corrugadas. | 1.000 | 0.00 | 0.00 |
| op00ata010 |  | Atadora de armadura. | 1.000 | 0.00 | 0.00 |
| au00auh040 |  | Vibrador de concreto, eléctrico. | 1.000 | 0.00 | 0.00 |
| mo044 | h | Oficial 1ª encofrador. (mano de obra) | 0.446 | 38230.45 | 17050.78 |
| mo091 | h | Ayudante encofrador. (mano de obra) | 0.595 | 28560.47 | 16993.48 |
| mo043 | h | Oficial 1ª armador de concreto. (mano de obra) | 0.213 | 38230.45 | 8143.09 |
| mo090 | h | Ayudante armador de concreto. (mano de obra) | 0.239 | 28560.47 | 6825.95 |
| mo045 | h | Oficial 1ª cementador de concreto armado. (mano de obra) | 0.029 | 38230.45 | 1108.68 |
| mo092 | h | Ayudante cementador de concreto armado. (mano de obra) | 0.115 | 28560.47 | 3284.45 |
| mo113 | h | Peón de obra blanca. (mano de obra) | 0.675 | 26456.35 | 17858.04 |
| mo112 | h | Ayudante entendido. (mano de obra) | 0.450 | 26895.45 | 12102.95 |
| % | % | Herramienta menor | 2 % | 385001.38 | 7700.03 |
|  |  | Costes directos |  |  | 392701.41 |
