# Cabezal de grupo de micropilotes

- Propiedad del archivo: CYPE INGENIEROS, S.A.
- Formato: FIEBDC-3/2002
- Ámbito geográfico: Colombia
- Divisa: COP
- Costes indirectos: 3.00 %
- Gastos generales: 13.00 %
- Beneficio industrial: 6.00 %
- IVA: 16.00 %

## C Cimentaciones

### CE Cabezales

#### CEM De micropilotes

**CEM010** m³ Cabezal de grupo de micropilotes.
Cabezal de concreto armado, agrupando cabezas de micropilotes descabezados, realizado con concreto f'c=210 kg/cm² (21 MPa), clase de exposición F0 S0 P0 C0, tamaño máximo del agregado 12,5 mm, manejabilidad blanda, preparado en obra, y fundido con medios manuales, y acero Grado 60 (fy=4200 kg/cm²), con una cuantía aproximada de 80 kg/m³, correspondiente al conjunto de armaduras propias, de espera de los elementos de atado y centrado de cargas a que haya lugar, y de espera de la columna al que sirve de base para transmitir las cargas al micropilotaje. Incluso alambre de atar y separadores.
Criterio de valoración económica: El precio incluye el figurado del acero (corte y doblez) y el armado en el lugar definitivo de su colocación en obra, pero no incluye el encofrado.
Incluye: Replanteo del conjunto del cabezal. Colocación de separadores y fijación de las armaduras. Preparación del concreto. Fundido y compactación del concreto. Coronación y enrase de cimientos. Curado del concreto. Limpieza final de la base de la columna.
Criterio de medición de proyecto: Volumen medido sobre las secciones teóricas de la excavación, según documentación gráfica de Proyecto.
Criterio de medición de obra: Se medirá el volumen teórico ejecutado según especificaciones de Proyecto, sin incluir los incrementos por excesos de excavación no autorizados.

| Código | Ud | Descripción | Rendimiento | Precio | Importe |
|---|---|---|---|---|---|
| mt07aco020a | Ud | Separador homologado para cimentaciones. (material) | 8.000 | 500.45 | 4003.60 |
| mt07aco060a | kg | Acero en barras corrugadas, Grado 60 (fy=4200 kg/cm²), de varios diámetros, según NTC 2289 y ASTM A 706. (material) | 81.600 | 3149.64 | 257010.62 |
| mt08var050 | kg | Alambre galvanizado para atar, de 1,30 mm de diámetro. (material) | 0.560 | 4983.82 | 2790.94 |
| mt08aaa010a | m³ | Agua. (material) | 0.226 | 4983.82 | 1126.34 |
| mt01arg000d | m³ | Arena cribada. (material) | 0.582 | 106280.07 | 61855.00 |
| mt01arg001de | m³ | Agregado grueso homogeneizado, de tamaño máximo 12,5 mm. (material) | 0.873 | 76933.06 | 67162.56 |
| mt08cem000d | kg | Cemento gris en sacos. (material) | 376.320 | 734.29 | 276328.01 |
| mq06hor010 | h | Concretera eléctrica con una capacidad de amasado de 160 l. (maquinaria) | 0.630 | 11514.56 | 7254.17 |
| op00ciz020 |  | Cizalla para acero en barras corrugadas. | 1.000 | 0.00 | 0.00 |
| op00ata010 |  | Atadora de armadura. | 1.000 | 0.00 | 0.00 |
| au00auh040 |  | Vibrador de concreto, eléctrico. | 1.000 | 0.00 | 0.00 |
| mo043 | h | Oficial 1ª armador de concreto. (mano de obra) | 1.020 | 38230.45 | 38995.06 |
| mo090 | h | Ayudante armador de concreto. (mano de obra) | 1.190 | 28560.47 | 33986.96 |
| mo113 | h | Peón de obra blanca. (mano de obra) | 1.116 | 26456.35 | 29525.29 |
| mo112 | h | Ayudante entendido. (mano de obra) | 1.169 | 26895.45 | 31440.78 |
| mo045 | h | Oficial 1ª cementador de concreto armado. (mano de obra) | 0.128 | 38230.45 | 4893.50 |
| mo092 | h | Ayudante cementador de concreto armado. (mano de obra) | 0.510 | 28560.47 | 14565.84 |
| % | % | Herramienta menor | 2 % | 830938.67 | 16618.77 |
|  |  | Costes directos |  |  | 847557.44 |
