# Estructura metálica con losa armada en una dirección

- Propiedad del archivo: CYPE INGENIEROS, S.A.
- Formato: FIEBDC-3/2002
- Ámbito geográfico: Colombia
- Divisa: COP
- Costes indirectos: 3.00 %
- Gastos generales: 13.00 %
- Beneficio industrial: 6.00 %
- IVA: 16.00 %

## E Estructuras

### EA Acero

#### EAM Montajes industrializados

**EAM030** m² Estructura metálica con losa armada en una dirección.
Estructura metálica realizada con pórticos de acero A 36, en perfiles laminados en caliente, acabado con imprimación antioxidante, con uniones soldadas en obra, compuesta de los siguientes elementos: LOSA: 25 = 20+5 cm de canto; viguetas metálicas simples; bovedilla cerámica, 60x25x20 cm; capa de compresión de concreto armado de 5 cm de espesor, realizada con concreto f'c=210 kg/cm² (21 MPa), clase de exposición F0 S0 P0 C0, tamaño máximo del agregado 12,5 mm, manejabilidad blanda, preparado en obra, y fundido con medios manuales, volumen de concreto 0,08 m³/m², acero Grado 60 (fy=4200 kg/cm²) en zona de refuerzo de negativos, cuantía 1,8 kg/m³ y malla electrosoldada tipo XX 50, 25x25 cm y Ø 4-4 mm, como armadura de reparto; montaje y desmontaje del sistema de encofrado; VIGAS: metálicas simples, de las series IPN, IPE, HEA, HEB o HEM, con una cuantía aproximada de 25 kg/m²; COLUMNAS: metálicos simples, de las series IPN, IPE, HEA, HEB o HEM, con una cuantía aproximada de 3,8 kg/m².
Criterio de valoración económica: El precio incluye el figurado del acero (corte y doblez) en el área de trabajo, en obra, el armado en el lugar definitivo de su colocación en obra, las soldaduras, los cortes, los despuntes, las piezas especiales, las placas de arranque y de transición de columna inferior a superior, los casquillos y los elementos auxiliares de montaje, pero no incluye las placas de anclaje de las columnas a la cimentación.
Incluye: COLUMNAS: Limpieza y preparación del plano de apoyo. Replanteo y marcado de los ejes. Colocación y fijación provisional de la columna. Aplomado y nivelación. Ejecución de las uniones. LOSA Y VIGAS: Replanteo del sistema de encofrado. Montaje del sistema de encofrado. Limpieza y preparación del plano de apoyo de las vigas. Replanteo y marcado de los ejes de las vigas. Colocación y fijación provisional de las vigas. Presentación de las viguetas. Ejecución de las uniones. Comprobación final del aplomado y de los niveles. Colocación de bovedillas. Colocación de las armaduras con separadores homologados. Preparación del concreto. Fundido y compactación del concreto. Regleado y nivelación de la capa de compresión. Curado del concreto. Desmontaje del sistema de encofrado. Reparación de defectos superficiales del concreto.
Criterio de medición de proyecto: Superficie medida en verdadera magnitud desde las caras exteriores de los zunchos del perímetro, según documentación gráfica de Proyecto, deduciendo los huecos de superficie mayor de 6 m².
Criterio de medición de obra: Se medirá, en verdadera magnitud, desde las caras exteriores de los zunchos del perímetro, la superficie realmente ejecutada según especificaciones de Proyecto, deduciendo los huecos de superficie mayor de 6 m².

| Código | Ud | Descripción | Rendimiento | Precio | Importe |
|---|---|---|---|---|---|
| mt08evm010 | m² | Sistema de encofrado parcial de madera, recuperable, para ejecución de macizados de apoyos en losas de viguetas metálicas y bovedillas, debidamente apuntalado, amortizable en 50 usos, hasta 4,5 m de altura. (material) | 0.100 | 83063.67 | 8306.37 |
| mt07bce010e | Ud | Bovedilla cerámica, 60x25x20 cm. Incluso piezas especiales. (material) | 6.000 | 5338.16 | 32028.96 |
| mt07ala000ab | kg | Acero laminado A 36, en perfiles laminados en caliente, según ASTM A 36, piezas simples, para aplicaciones estructurales, acabado con imprimación antioxidante. Trabajado y montado en taller, para colocar con uniones soldadas en obra. (material) | 41.800 | 5137.98 | 214767.56 |
| mt07aco060a | kg | Acero en barras corrugadas, Grado 60 (fy=4200 kg/cm²), de varios diámetros, según NTC 2289 y ASTM A 706. (material) | 1.800 | 3149.64 | 5669.35 |
| mt08var050 | kg | Alambre galvanizado para atar, de 1,30 mm de diámetro. (material) | 0.022 | 4983.82 | 109.64 |
| mt07ame050aae | m² | Malla electrosoldada tipo XX 50, 25x25 cm y Ø 4-4 mm, según NTC 5806 y ASTM A1064 / A1064M. (material) | 1.100 | 2954.16 | 3249.58 |
| mt08aaa010a | m³ | Agua. (material) | 0.017 | 4983.82 | 84.72 |
| mt01arg000d | m³ | Arena cribada. (material) | 0.044 | 106280.07 | 4676.32 |
| mt01arg001de | m³ | Agregado grueso homogeneizado, de tamaño máximo 12,5 mm. (material) | 0.067 | 76933.06 | 5154.52 |
| mt08cem000d | kg | Cemento gris en sacos. (material) | 28.672 | 734.29 | 21053.56 |
| mq06hor010 | h | Concretera eléctrica con una capacidad de amasado de 160 l. (maquinaria) | 0.048 | 11514.56 | 552.70 |
| mq08sol010 | h | Equipo de oxicorte, con acetileno como combustible y oxígeno como comburente. (maquinaria) | 0.010 | 27549.50 | 275.50 |
| mq08sol020 | h | Equipo y elementos auxiliares para soldadura eléctrica. (maquinaria) | 0.741 | 11427.78 | 8467.98 |
| mq07gte010a | h | Grúa autopropulsada de brazo telescópico con una capacidad de elevación de 12 t y 20 m de altura máxima de trabajo. (maquinaria) | 0.010 | 183164.97 | 1831.65 |
| op00lla010 |  | Llave de impacto. | 1.000 | 0.00 | 0.00 |
| op00cor020 |  | Cortadora manual de metal, de disco. | 1.000 | 0.00 | 0.00 |
| au00auh040 |  | Vibrador de concreto, eléctrico. | 1.000 | 0.00 | 0.00 |
| au00auh060 |  | Plataforma para soldadura en altura. | 1.000 | 0.00 | 0.00 |
| mo047 | h | Oficial 1ª montador de estructura metálica. (mano de obra) | 0.787 | 38230.45 | 30087.36 |
| mo094 | h | Ayudante montador de estructura metálica. (mano de obra) | 0.464 | 28560.47 | 13252.06 |
| mo044 | h | Oficial 1ª encofrador. (mano de obra) | 0.062 | 38230.45 | 2370.29 |
| mo091 | h | Ayudante encofrador. (mano de obra) | 0.062 | 28560.47 | 1770.75 |
| mo043 | h | Oficial 1ª armador de concreto. (mano de obra) | 0.046 | 38230.45 | 1758.60 |
| mo090 | h | Ayudante armador de concreto. (mano de obra) | 0.048 | 28560.47 | 1370.90 |
| mo113 | h | Peón de obra blanca. (mano de obra) | 0.089 | 26456.35 | 2354.62 |
| mo112 | h | Ayudante entendido. (mano de obra) | 0.094 | 26895.45 | 2528.17 |
| mo045 | h | Oficial 1ª cementador de concreto armado. (mano de obra) | 0.027 | 38230.45 | 1032.22 |
| mo092 | h | Ayudante cementador de concreto armado. (mano de obra) | 0.106 | 28560.47 | 3027.41 |
| % | % | Herramienta menor | 2 % | 365780.79 | 7315.62 |
|  |  | Costes directos |  |  | 373096.41 |
