# Losa aligerada con casetón recuperable y columnas

- Propiedad del archivo: CYPE INGENIEROS, S.A.
- Formato: FIEBDC-3/2002
- Ámbito geográfico: Colombia
- Divisa: COP
- Costes indirectos: 3.00 %
- Gastos generales: 13.00 %
- Beneficio industrial: 6.00 %
- IVA: 16.00 %

## E Estructuras

### EH Concreto armado

#### EHR Losas aligeradas

**EHR025** m² Losa aligerada con casetón recuperable y columnas.
Estructura de concreto armado, realizada con concreto f'c=210 kg/cm² (21 MPa), clase de exposición F0 S0 P0 C0, tamaño máximo del agregado 12,5 mm, manejabilidad blanda, preparado en obra, con un volumen total de concreto en losa con casetón recuperable y columnas de 0,207 m³/m², y acero Grado 60 (fy=4200 kg/cm²) en zona de ábacos, vigas, nervios, zunchos y columnas, con una cuantía total de 24 kg/m², compuesta de los siguientes elementos: LOSA ALIGERADA: horizontal, con 15% de zonas macizas, canto 30 = 25+5 cm; nervios de concreto "in situ" de 12 cm de espesor, intereje 70 cm; casetón recuperable de PVC, 64x70x25 cm; capa de compresión de 5 cm de espesor, con armadura de reparto formada por malla electrosoldada tipo XX 50, 25x25 cm y Ø 4-4 mm; con montaje y desmontaje de sistema de encofrado continuo, con acabado visto con textura lisa, formado por: superficie encofrante de tableros de madera tratada, reforzados con varillas y perfiles, amortizables en 20 usos; estructura soporte horizontal de sopandas metálicas y accesorios de montaje, amortizables en 150 usos y estructura soporte vertical de puntales metálicos, amortizables en 150 usos, en zonas macizas y montaje y desmontaje de sistema de encofrado continuo, formado por: superficie encofrante de casetones recuperables; estructura soporte horizontal de portasopandas y guías metálicas y accesorios de montaje, amortizables en 150 usos y estructura soporte vertical de puntales metálicos, amortizables en 150 usos, en zonas aligeradas; COLUMNAS: con altura libre de hasta 3 m y 30x30 cm de sección media, con montaje y desmontaje del sistema de encofrado de láminas metálicas reutilizables. Incluso alambre de atar, separadores, líquido desencofrante, para evitar la adherencia del concreto al encofrado y agente filmógeno, para el curado de concretos y morteros.
Criterio de valoración económica: El precio incluye el figurado del acero (corte y doblez) en el área de trabajo, en obra y el armado en el lugar definitivo de su colocación en obra.
Incluye: COLUMNAS: Replanteo. Colocación de las armaduras con separadores homologados. Montaje del sistema de encofrado. Preparación del concreto. Fundido y compactación del concreto. Desmontaje del sistema de encofrado. Curado del concreto. LOSA: Replanteo del sistema de encofrado. Montaje del sistema de encofrado. Replanteo de la geometría de la planta sobre el encofrado. Colocación de casetones. Colocación de las armaduras con separadores homologados. Fundido y compactación del concreto. Regleado y nivelación de la capa de compresión. Curado del concreto. Desmontaje del sistema de encofrado. Recuperación de los casetones.
Criterio de medición de proyecto: Superficie medida en verdadera magnitud desde las caras exteriores de los zunchos del perímetro, según documentación gráfica de Proyecto, deduciendo los huecos de superficie mayor de 6 m².
Criterio de medición de obra: Se medirá, en verdadera magnitud, desde las caras exteriores de los zunchos del perímetro, la superficie realmente ejecutada según especificaciones de Proyecto, deduciendo los huecos de superficie mayor de 6 m². Se consideran incluidos todos los elementos integrantes de la estructura señalados en los planos y detalles del Proyecto.

| Código | Ud | Descripción | Rendimiento | Precio | Importe |
|---|---|---|---|---|---|
| mt07aco020b | Ud | Separador homologado para columnas. (material) | 0.500 | 208.53 | 104.27 |
| mt08eup010b | m² | Lámina metálica de 50x50 cm, para encofrado de columnas de concreto armado de sección rectangular o cuadrada, de hasta 3 m de altura, incluso accesorios de montaje. (material) | 0.007 | 159482.23 | 1116.38 |
| mt50spa081a | Ud | Puntal metálico telescópico, de hasta 3 m de altura. (material) | 0.034 | 63968.32 | 2174.92 |
| mt08eft035a | m² | Tablero de madera tratada, de 30 mm de espesor, reforzado con varillas y perfiles, para encofrado de losa aligerada con casetón recuperable, para dejar un acabado visto del concreto. (material) | 0.008 | 205665.63 | 1645.33 |
| mt08eva030 | m² | Estructura soporte para encofrado recuperable, compuesta de: sopandas metálicas y accesorios de montaje. (material) | 0.001 | 338899.75 | 338.90 |
| mt08eva035 | m² | Estructura soporte para encofrado de casetones recuperables, compuesta de: portasopandas y guías metálicas y accesorios de montaje. (material) | 0.006 | 378770.30 | 2272.62 |
| mt08cim030b | m³ | Madera de pino. (material) | 0.001 | 1181165.28 | 1181.17 |
| mt08var060 | kg | Puntas de acero de 20x100 mm. (material) | 0.006 | 29072.28 | 174.43 |
| mt08dba010a | l | Agente desmoldeante biodegradable en fase acuosa, para concretos con acabado visto. (material) | 0.002 | 15244.18 | 30.49 |
| mt07cre010b | Ud | Casetón recuperable de PVC, 64x70x25 cm. Incluso piezas especiales. (material) | 0.035 | 201849.31 | 7064.73 |
| mt07aco020g | Ud | Separador homologado para losas aligeradas. (material) | 1.200 | 208.53 | 250.24 |
| mt07aco060a | kg | Acero en barras corrugadas, Grado 60 (fy=4200 kg/cm²), de varios diámetros, según NTC 2289 y ASTM A 706. (material) | 25.200 | 3149.64 | 79370.93 |
| mt08var050 | kg | Alambre galvanizado para atar, de 1,30 mm de diámetro. (material) | 0.225 | 4983.82 | 1121.36 |
| mt07ame050aae | m² | Malla electrosoldada tipo XX 50, 25x25 cm y Ø 4-4 mm, según NTC 5806 y ASTM A1064 / A1064M. (material) | 1.100 | 2954.16 | 3249.58 |
| mt08aaa010a | m³ | Agua. (material) | 0.047 | 4983.82 | 234.24 |
| mt01arg000d | m³ | Arena cribada. (material) | 0.120 | 106280.07 | 12753.61 |
| mt01arg001de | m³ | Agregado grueso homogeneizado, de tamaño máximo 12,5 mm. (material) | 0.181 | 76933.06 | 13924.88 |
| mt08cem000d | kg | Cemento gris en sacos. (material) | 77.898 | 734.29 | 57199.72 |
| mt08cur010a | l | Agente filmógeno, para el curado de concretos y morteros, con acabado visto. (material) | 0.150 | 10732.16 | 1609.82 |
| mq06hor010 | h | Concretera eléctrica con una capacidad de amasado de 160 l. (maquinaria) | 0.130 | 11514.56 | 1496.89 |
| op00ciz020 |  | Cizalla para acero en barras corrugadas. | 1.000 | 0.00 | 0.00 |
| op00ata010 |  | Atadora de armadura. | 1.000 | 0.00 | 0.00 |
| op00sie020 |  | Sierra de disco fijo, para mesa de trabajo. | 1.000 | 0.00 | 0.00 |
| au00auh040 |  | Vibrador de concreto, eléctrico. | 1.000 | 0.00 | 0.00 |
| au00auh030 |  | Castillete de fundido. | 1.000 | 0.00 | 0.00 |
| mo044 | h | Oficial 1ª encofrador. (mano de obra) | 0.692 | 38230.45 | 26455.47 |
| mo091 | h | Ayudante encofrador. (mano de obra) | 0.711 | 28560.47 | 20306.49 |
| mo043 | h | Oficial 1ª armador de concreto. (mano de obra) | 0.290 | 38230.45 | 11086.83 |
| mo090 | h | Ayudante armador de concreto. (mano de obra) | 0.316 | 28560.47 | 9025.11 |
| mo113 | h | Peón de obra blanca. (mano de obra) | 0.231 | 26456.35 | 6111.42 |
| mo112 | h | Ayudante entendido. (mano de obra) | 0.242 | 26895.45 | 6508.70 |
| mo045 | h | Oficial 1ª cementador de concreto armado. (mano de obra) | 0.053 | 38230.45 | 2026.21 |
| mo092 | h | Ayudante cementador de concreto armado. (mano de obra) | 0.216 | 28560.47 | 6169.06 |
| % | % | Herramienta menor | 2 % | 275003.80 | 5500.08 |
|  |  | Costes directos |  |  | 280503.88 |
