# Columna rectangular o cuadrada de concreto armado

- Propiedad del archivo: CYPE INGENIEROS, S.A.
- Formato: FIEBDC-3/2002
- Ámbito geográfico: Colombia
- Divisa: COP
- Costes indirectos: 3.00 %
- Gastos generales: 13.00 %
- Beneficio industrial: 6.00 %
- IVA: 16.00 %

## E Estructuras

### EH Concreto armado

#### EHS Columnas

**EHS010** m³ Columna rectangular o cuadrada de concreto armado.
Columna de sección rectangular o cuadrada de concreto armado, de 30x30 cm de sección media, realizada con concreto f'c=210 kg/cm² (21 MPa), clase de exposición F0 S0 P0 C0, tamaño máximo del agregado 12,5 mm, manejabilidad blanda, preparado en obra, y fundido con medios manuales, y acero Grado 60 (fy=4200 kg/cm²), con una cuantía aproximada de 120 kg/m³; montaje y desmontaje de sistema de encofrado, con acabado para revestir, en planta de hasta 3 m de altura libre, formado por: superficie encofrante de láminas metálicas, amortizables en 50 usos y estructura soporte vertical de puntales metálicos, amortizables en 150 usos. Incluso berenjenos, alambre de atar, separadores y líquido desencofrante para evitar la adherencia del concreto al encofrado.
Criterio de valoración económica: El precio incluye el figurado del acero (corte y doblez) en el área de trabajo, en obra y el armado en el lugar definitivo de su colocación en obra.
Incluye: Replanteo. Colocación de las armaduras con separadores homologados. Montaje del sistema de encofrado. Preparación del concreto. Fundido y compactación del concreto. Desmontaje del sistema de encofrado. Curado del concreto.
Criterio de medición de proyecto: Volumen medido según documentación gráfica de Proyecto.
Criterio de medición de obra: Se medirá el volumen realmente ejecutado según especificaciones de Proyecto.

| Código | Ud | Descripción | Rendimiento | Precio | Importe |
|---|---|---|---|---|---|
| mt07sep010ac | Ud | Separador homologado de plástico, para armaduras de columnas de varios diámetros. (material) | 12.000 | 276.12 | 3313.44 |
| mt07aco060a | kg | Acero en barras corrugadas, Grado 60 (fy=4200 kg/cm²), de varios diámetros, según NTC 2289 y ASTM A 706. (material) | 126.000 | 3149.64 | 396854.64 |
| mt08var050 | kg | Alambre galvanizado para atar, de 1,30 mm de diámetro. (material) | 0.840 | 4983.82 | 4186.41 |
| mt08eup010b | m² | Lámina metálica de 50x50 cm, para encofrado de columnas de concreto armado de sección rectangular o cuadrada, de hasta 3 m de altura, incluso accesorios de montaje. (material) | 0.320 | 159482.23 | 51034.31 |
| mt50spa081a | Ud | Puntal metálico telescópico, de hasta 3 m de altura. (material) | 0.099 | 63968.32 | 6332.86 |
| mt08var040a | Ud | Berenjeno de PVC, de varias dimensiones y 2500 mm de longitud. (material) | 17.800 | 1827.40 | 32527.72 |
| mt08dba010b | l | Agente desmoldeante, a base de aceites especiales, emulsionable en agua, para encofrados metálicos, fenólicos o de madera. (material) | 0.400 | 5994.54 | 2397.82 |
| mt08aaa010a | m³ | Agua. (material) | 0.226 | 4983.82 | 1126.34 |
| mt01arg000d | m³ | Arena cribada. (material) | 0.582 | 106280.07 | 61855.00 |
| mt01arg001de | m³ | Agregado grueso homogeneizado, de tamaño máximo 12,5 mm. (material) | 0.873 | 76933.06 | 67162.56 |
| mt08cem000d | kg | Cemento gris en sacos. (material) | 376.320 | 734.29 | 276328.01 |
| mq06hor010 | h | Concretera eléctrica con una capacidad de amasado de 160 l. (maquinaria) | 0.630 | 11514.56 | 7254.17 |
| op00ciz020 |  | Cizalla para acero en barras corrugadas. | 1.000 | 0.00 | 0.00 |
| op00ata010 |  | Atadora de armadura. | 1.000 | 0.00 | 0.00 |
| au00auh010 |  | Balde de pluma grúa. | 1.000 | 0.00 | 0.00 |
| au00auh040 |  | Vibrador de concreto, eléctrico. | 1.000 | 0.00 | 0.00 |
| au00auh030 |  | Castillete de fundido. | 1.000 | 0.00 | 0.00 |
| mo044 | h | Oficial 1ª encofrador. (mano de obra) | 5.058 | 38230.45 | 193369.62 |
| mo091 | h | Ayudante encofrador. (mano de obra) | 5.780 | 28560.47 | 165079.52 |
| mo043 | h | Oficial 1ª armador de concreto. (mano de obra) | 0.918 | 38230.45 | 35095.55 |
| mo090 | h | Ayudante armador de concreto. (mano de obra) | 1.020 | 28560.47 | 29131.68 |
| mo113 | h | Peón de obra blanca. (mano de obra) | 1.116 | 26456.35 | 29525.29 |
| mo112 | h | Ayudante entendido. (mano de obra) | 1.169 | 26895.45 | 31440.78 |
| mo045 | h | Oficial 1ª cementador de concreto armado. (mano de obra) | 0.383 | 38230.45 | 14642.26 |
| mo092 | h | Ayudante cementador de concreto armado. (mano de obra) | 1.541 | 28560.47 | 44011.68 |
| % | % | Herramienta menor | 2 % | 1452669.66 | 29053.39 |
|  |  | Costes directos |  |  | 1481723.05 |
