# Muro de sótano

- Propiedad del archivo: CYPE INGENIEROS, S.A.
- Formato: FIEBDC-3/2002
- Ámbito geográfico: Colombia
- Divisa: COP
- Costes indirectos: 3.00 %
- Gastos generales: 13.00 %
- Beneficio industrial: 6.00 %
- IVA: 16.00 %

## C Cimentaciones

### CC Contenciones

#### CCS Muros de sótano

**CCS010** m³ Muro de sótano.
Muro de sótano de concreto armado, realizado con concreto f'c=210 kg/cm² (21 MPa), clase de exposición F0 S0 P0 C0, tamaño máximo del agregado 12,5 mm, manejabilidad blanda, preparado en obra, y fundido con medios manuales, y acero Grado 60 (fy=4200 kg/cm²), con una cuantía aproximada de 50 kg/m³. Incluso alambre de atar y separadores.
Criterio de valoración económica: El precio incluye el figurado del acero (corte y doblez) y el armado en el lugar definitivo de su colocación en obra, pero no incluye el encofrado.
Incluye: Colocación de la armadura con separadores homologados. Resolución de juntas de construcción. Limpieza de la base de apoyo del muro en la cimentación. Preparación del concreto. Fundido y compactación del concreto. Curado del concreto. Reparación de defectos superficiales, si procede.
Criterio de medición de proyecto: Volumen medido sobre la sección teórica de cálculo, según documentación gráfica de Proyecto, deduciendo los huecos de superficie mayor de 2 m².
Criterio de medición de obra: Se medirá el volumen teórico ejecutado según especificaciones de Proyecto, deduciendo los huecos de superficie mayor de 2 m².

| Código | Ud | Descripción | Rendimiento | Precio | Importe |
|---|---|---|---|---|---|
| mt07aco020d | Ud | Separador homologado para muros. (material) | 8.000 | 208.53 | 1668.24 |
| mt07aco060a | kg | Acero en barras corrugadas, Grado 60 (fy=4200 kg/cm²), de varios diámetros, según NTC 2289 y ASTM A 706. (material) | 51.000 | 3149.64 | 160631.64 |
| mt08var050 | kg | Alambre galvanizado para atar, de 1,30 mm de diámetro. (material) | 0.650 | 4983.82 | 3239.48 |
| mt08aaa010a | m³ | Agua. (material) | 0.226 | 4983.82 | 1126.34 |
| mt01arg000d | m³ | Arena cribada. (material) | 0.582 | 106280.07 | 61855.00 |
| mt01arg001de | m³ | Agregado grueso homogeneizado, de tamaño máximo 12,5 mm. (material) | 0.873 | 76933.06 | 67162.56 |
| mt08cem000d | kg | Cemento gris en sacos. (material) | 376.320 | 734.29 | 276328.01 |
| mq06hor010 | h | Concretera eléctrica con una capacidad de amasado de 160 l. (maquinaria) | 0.730 | 11514.56 | 8405.63 |
| op00ciz020 |  | Cizalla para acero en barras corrugadas. | 1.000 | 0.00 | 0.00 |
| op00ata010 |  | Atadora de armadura. | 1.000 | 0.00 | 0.00 |
| au00auh040 |  | Vibrador de concreto, eléctrico. | 1.000 | 0.00 | 0.00 |
| mo043 | h | Oficial 1ª armador de concreto. (mano de obra) | 0.556 | 38230.45 | 21256.13 |
| mo090 | h | Ayudante armador de concreto. (mano de obra) | 0.707 | 28560.47 | 20192.25 |
| mo113 | h | Peón de obra blanca. (mano de obra) | 1.326 | 26456.35 | 35081.12 |
| mo112 | h | Ayudante entendido. (mano de obra) | 1.389 | 26895.45 | 37357.78 |
| mo045 | h | Oficial 1ª cementador de concreto armado. (mano de obra) | 0.063 | 38230.45 | 2408.52 |
| mo092 | h | Ayudante cementador de concreto armado. (mano de obra) | 0.379 | 28560.47 | 10824.42 |
| % | % | Herramienta menor | 2 % | 707537.12 | 14150.74 |
|  |  | Costes directos |  |  | 721687.86 |
