# Pilote-pantalla (barrette) de concreto armado, sin lodos

- Propiedad del archivo: CYPE INGENIEROS, S.A.
- Formato: FIEBDC-3/2002
- Ámbito geográfico: Colombia
- Divisa: COP
- Costes indirectos: 3.00 %
- Gastos generales: 13.00 %
- Beneficio industrial: 6.00 %
- IVA: 16.00 %

## C Cimentaciones

### CP Profundas

#### CPZ Pilotes-pantalla (barrettes)

**CPZ010** m² Pilote-pantalla (barrette) de concreto armado, sin lodos.
Pilote-pantalla (barrette) de concreto armado, de 30 cm de espesor, con una anchura de 80 a 300 cm y hasta 11 m de profundidad, o hasta encontrar roca o capas duras de terreno, en terreno cohesivo estable sin rechazo en el SPT, sin uso de lodos tixotrópicos; realizado con concreto f'c=210 kg/cm² (21 MPa), clase de exposición F0 S0 P0 C0, tamaño máximo del agregado 12,5 mm, manejabilidad fluida, fabricado en planta, y fundido desde camión, con fundido continuo a través de tubo Tremie, y acero Grado 60 (fy=4200 kg/cm²), con una cuantía aproximada de 30 kg/m². Incluso alambre de atar y separadores.
Criterio de valoración económica: El precio incluye el figurado del acero (corte y doblez) en el área de trabajo, en obra y el armado en el lugar definitivo de su colocación en obra.
Incluye: Excavación y extracción de tierras. Colocación de la armadura. Colocación del tubo Tremie. Fundido y compactación del concreto.
Criterio de medición de proyecto: Superficie medida según documentación gráfica de Proyecto.
Criterio de medición de obra: Se medirá la superficie realmente ejecutada según especificaciones de Proyecto.

| Código | Ud | Descripción | Rendimiento | Precio | Importe |
|---|---|---|---|---|---|
| mt07aco020j | Ud | Separador homologado para muros pantalla. (material) | 2.000 | 333.64 | 667.28 |
| mt07aco060a | kg | Acero en barras corrugadas, Grado 60 (fy=4200 kg/cm²), de varios diámetros, según NTC 2289 y ASTM A 706. (material) | 31.500 | 3149.64 | 99213.66 |
| mt08var050 | kg | Alambre galvanizado para atar, de 1,30 mm de diámetro. (material) | 0.330 | 4983.82 | 1644.66 |
| mt10haf050qba | m³ | Concreto f'c=210 kg/cm² (21 MPa), clase de exposición F0 S0 P0 C0, tamaño máximo del agregado 12,5 mm, manejabilidad fluida, fabricado en planta, según NSR-10 y ACI 318. (material) | 0.385 | 456482.43 | 175745.74 |
| mq03pae060gm | h | Equipo para excavación de muro pantalla de 30 cm de espesor y hasta 11 m de profundidad, excavación sin uso de lodos tixotrópicos, en terreno cohesivo estable sin rechazo en el SPT. (maquinaria) | 0.510 | 171950.78 | 87694.90 |
| mq07gte010c | h | Grúa autopropulsada de brazo telescópico con una capacidad de elevación de 30 t y 27 m de altura máxima de trabajo. (maquinaria) | 0.116 | 250450.06 | 29052.21 |
| op00ciz020 |  | Cizalla para acero en barras corrugadas. | 1.000 | 0.00 | 0.00 |
| op00ata010 |  | Atadora de armadura. | 1.000 | 0.00 | 0.00 |
| au00auh020 |  | Canaleta para fundido del concreto. | 1.000 | 0.00 | 0.00 |
| au00auh050 |  | Tubo Tremie. | 1.000 | 0.00 | 0.00 |
| mo043 | h | Oficial 1ª armador de concreto. (mano de obra) | 0.351 | 38230.45 | 13418.89 |
| mo090 | h | Ayudante armador de concreto. (mano de obra) | 0.483 | 28560.47 | 13794.71 |
| mo045 | h | Oficial 1ª cementador de concreto armado. (mano de obra) | 0.113 | 38230.45 | 4320.04 |
| mo092 | h | Ayudante cementador de concreto armado. (mano de obra) | 0.451 | 28560.47 | 12880.77 |
| % | % | Herramienta menor | 2 % | 438432.86 | 8768.66 |
|  |  | Costes directos |  |  | 447201.52 |
