# Escalera de concreto visto

- Propiedad del archivo: CYPE INGENIEROS, S.A.
- Formato: FIEBDC-3/2002
- Ámbito geográfico: Colombia
- Divisa: COP
- Costes indirectos: 3.00 %
- Gastos generales: 13.00 %
- Beneficio industrial: 6.00 %
- IVA: 16.00 %

## E Estructuras

### EH Concreto armado

#### EHE Escaleras

**EHE020** m² Escalera de concreto visto.
Escalera de concreto visto, con losa de escalera y peldañeado de concreto armado, realizada con 15 cm de espesor de concreto f'c=210 kg/cm² (21 MPa), clase de exposición F0 S0 P0 C0, tamaño máximo del agregado 12,5 mm, manejabilidad blanda, preparado en obra, y fundido con medios manuales, y acero Grado 60 (fy=4200 kg/cm²), con una cuantía aproximada de 18 kg/m², quedando visto el concreto del fondo y de los laterales de la losa; Montaje y desmontaje de sistema de encofrado, con acabado visto con textura lisa en su cara inferior y laterales, en planta de hasta 3 m de altura libre, formado por: superficie encofrante de tablones de madera de pino, amortizables en 10 usos, forrados con tablero aglomerado hidrófugo, de un solo uso con una de sus caras plastificada, estructura soporte horizontal de tablones de madera de pino, amortizables en 10 usos y estructura soporte vertical de puntales metálicos, amortizables en 150 usos. Incluso alambre de atar, separadores, líquido desencofrante, para evitar la adherencia del concreto al encofrado y agente filmógeno, para el curado de concretos y morteros.
Criterio de valoración económica: El precio incluye el figurado del acero (corte y doblez) en el área de trabajo, en obra y el armado en el lugar definitivo de su colocación en obra.
Incluye: Replanteo y marcado de niveles de plantas y rellanos. Montaje del sistema de encofrado. Colocación de las armaduras con separadores homologados. Preparación del concreto. Fundido y compactación del concreto. Curado del concreto. Desmontaje del sistema de encofrado.
Criterio de medición de proyecto: Superficie medida por su intradós en verdadera magnitud, según documentación gráfica de Proyecto.
Criterio de medición de obra: Se medirá, por el intradós, la superficie realmente ejecutada según especificaciones de Proyecto.

| Código | Ud | Descripción | Rendimiento | Precio | Importe |
|---|---|---|---|---|---|
| mt50spa052b | m | Tablón de madera de pino, de 20x7,2 cm. (material) | 0.750 | 21003.81 | 15752.86 |
| mt08eft015a | m² | Tablero aglomerado hidrófugo, con una de sus caras plastificada, de 10 mm de espesor. (material) | 1.150 | 36880.27 | 42412.31 |
| mt08eve020 | m² | Sistema de encofrado para formación de peldañeado en losas inclinadas de escalera de concreto armado, con puntales y tableros de madera. (material) | 0.200 | 57812.31 | 11562.46 |
| mt50spa081a | Ud | Puntal metálico telescópico, de hasta 3 m de altura. (material) | 0.013 | 63968.32 | 831.59 |
| mt08cim030b | m³ | Madera de pino. (material) | 0.003 | 1181165.28 | 3543.50 |
| mt08var060 | kg | Puntas de acero de 20x100 mm. (material) | 0.040 | 29072.28 | 1162.89 |
| mt08dba010a | l | Agente desmoldeante biodegradable en fase acuosa, para concretos con acabado visto. (material) | 0.013 | 15244.18 | 198.17 |
| mt07aco020e | Ud | Separador homologado para losas de escalera. (material) | 3.000 | 291.93 | 875.79 |
| mt07aco060a | kg | Acero en barras corrugadas, Grado 60 (fy=4200 kg/cm²), de varios diámetros, según NTC 2289 y ASTM A 706. (material) | 18.900 | 3149.64 | 59528.20 |
| mt08var050 | kg | Alambre galvanizado para atar, de 1,30 mm de diámetro. (material) | 0.306 | 4983.82 | 1525.05 |
| mt08aaa010a | m³ | Agua. (material) | 0.080 | 4983.82 | 398.71 |
| mt01arg000d | m³ | Arena cribada. (material) | 0.207 | 106280.07 | 21999.97 |
| mt01arg001de | m³ | Agregado grueso homogeneizado, de tamaño máximo 12,5 mm. (material) | 0.310 | 76933.06 | 23849.25 |
| mt08cem000d | kg | Cemento gris en sacos. (material) | 133.594 | 734.29 | 98096.74 |
| mt08cur010a | l | Agente filmógeno, para el curado de concretos y morteros, con acabado visto. (material) | 0.173 | 10732.16 | 1856.66 |
| mq06hor010 | h | Concretera eléctrica con una capacidad de amasado de 160 l. (maquinaria) | 0.259 | 11514.56 | 2982.27 |
| op00ciz020 |  | Cizalla para acero en barras corrugadas. | 1.000 | 0.00 | 0.00 |
| op00ata010 |  | Atadora de armadura. | 1.000 | 0.00 | 0.00 |
| op00sie020 |  | Sierra de disco fijo, para mesa de trabajo. | 1.000 | 0.00 | 0.00 |
| au00auh040 |  | Vibrador de concreto, eléctrico. | 1.000 | 0.00 | 0.00 |
| mo044 | h | Oficial 1ª encofrador. (mano de obra) | 1.409 | 38230.45 | 53866.70 |
| mo091 | h | Ayudante encofrador. (mano de obra) | 1.335 | 28560.47 | 38128.23 |
| mo043 | h | Oficial 1ª armador de concreto. (mano de obra) | 0.401 | 38230.45 | 15330.41 |
| mo090 | h | Ayudante armador de concreto. (mano de obra) | 0.401 | 28560.47 | 11452.75 |
| mo113 | h | Peón de obra blanca. (mano de obra) | 0.488 | 26456.35 | 12910.70 |
| mo112 | h | Ayudante entendido. (mano de obra) | 0.511 | 26895.45 | 13743.57 |
| mo045 | h | Oficial 1ª cementador de concreto armado. (mano de obra) | 0.074 | 38230.45 | 2829.05 |
| mo092 | h | Ayudante cementador de concreto armado. (mano de obra) | 0.297 | 28560.47 | 8482.46 |
| % | % | Herramienta menor | 2 % | 443320.29 | 8866.41 |
|  |  | Costes directos |  |  | 452186.70 |
