# Impregnación para la protección del concreto armado frente a la corrosión

- Propiedad del archivo: CYPE INGENIEROS, S.A.
- Formato: FIEBDC-3/2002
- Ámbito geográfico: Colombia
- Divisa: COP
- Costes indirectos: 3.00 %
- Gastos generales: 13.00 %
- Beneficio industrial: 6.00 %
- IVA: 16.00 %

## E Estructuras

### EH Concreto armado

#### EHO Protecciones

**EHO040** m² Impregnación para la protección del concreto armado frente a la corrosión.
Aplicación manual de dos manos de impregnación incolora inhibidora de la corrosión por migración, (rendimiento: 0,5 kg/m²), para la protección del concreto armado frente a la corrosión.
Incluye: Limpieza de la superficie soporte. Aplicación del producto.
Criterio de medición de proyecto: Superficie medida según documentación gráfica de Proyecto.
Criterio de medición de obra: Se medirá la superficie realmente ejecutada según especificaciones de Proyecto.

| Código | Ud | Descripción | Rendimiento | Precio | Importe |
|---|---|---|---|---|---|
| mt27tsd040b | kg | Impregnación incolora inhibidora de la corrosión por migración, para la protección frente a la corrosión de elementos de concreto armado y pretensado. (material) | 0.500 | 38685.78 | 19342.89 |
| mo020 | h | Oficial 1ª obra blanca. (mano de obra) | 0.196 | 36735.58 | 7200.17 |
| mo113 | h | Peón de obra blanca. (mano de obra) | 0.196 | 26456.35 | 5185.44 |
| % | % | Herramienta menor | 2 % | 31728.50 | 634.57 |
|  |  | Costes directos |  |  | 32363.07 |
