# Reparación estructural de concreto, con mortero a base de cemento, modificado con polímeros

- Propiedad del archivo: CYPE INGENIEROS, S.A.
- Formato: FIEBDC-3/2002
- Ámbito geográfico: Colombia
- Divisa: COP
- Costes indirectos: 3.00 %
- Gastos generales: 13.00 %
- Beneficio industrial: 6.00 %
- IVA: 16.00 %

## E Estructuras

### EH Concreto armado

#### EHY Reparaciones

**EHY010** m² Reparación estructural de concreto, con mortero a base de cemento, modificado con polímeros.
Aplicación manual de mortero ligero tixotrópico, monocomponente, modificado con polímeros, reforzado con fibras y resistente a los sulfatos, de elevada resistencia mecánica y retracción compensada Sika Monotop 4000 Light "SIKA", con una resistencia a compresión a 28 días mayor o igual a 35 N/mm² y un módulo de elasticidad mayor o igual a 15000 N/mm², Euroclase F de reacción al fuego, compuesto de cemento Portland, agregados de granulometría seleccionada, polímeros y fibras sintéticas de poliacrilonitrilo, con bajo contenido en cromato y exento de cloruros, en capa de 15 mm de espesor medio, con acabado superficial fratasado con esponja o fratás, para reparación y refuerzo estructural de elemento de concreto.
Incluye: Humectación de la superficie soporte. Preparación de la mezcla. Aplicación del producto. Perfilado de aristas. Curado.
Criterio de medición de proyecto: Superficie medida según documentación gráfica de Proyecto.
Criterio de medición de obra: Se medirá la superficie realmente ejecutada según especificaciones de Proyecto.

| Código | Ud | Descripción | Rendimiento | Precio | Importe |
|---|---|---|---|---|---|
| mt09reh050d | kg | Mortero ligero tixotrópico, monocomponente, modificado con polímeros, reforzado con fibras y resistente a los sulfatos, de elevada resistencia mecánica y retracción compensada Sika Monotop 4000 Light "SIKA", con una resistencia a compresión a 28 días mayor o igual a 35 N/mm² y un módulo de elasticidad mayor o igual a 15000 N/mm², Euroclase F de reacción al fuego, compuesto de cemento Portland, agregados de granulometría seleccionada, polímeros y fibras sintéticas de poliacrilonitrilo, con bajo contenido en cromato y exento de cloruros, impermeable al agua y a los cloruros y con resistencia a la intemperie, para reparación estructural del concreto. (material) | 22.500 | 4777.66 | 107497.35 |
| mt08aaa010a | m³ | Agua. (material) | 0.004 | 4983.82 | 19.94 |
| mo020 | h | Oficial 1ª obra blanca. (mano de obra) | 0.458 | 36735.58 | 16824.90 |
| mo113 | h | Peón de obra blanca. (mano de obra) | 0.458 | 26456.35 | 12117.01 |
| % | % | Herramienta menor | 2 % | 136459.20 | 2729.18 |
|  |  | Costes directos |  |  | 139188.38 |
