# Antepecho de concreto armado

- Propiedad del archivo: CYPE INGENIEROS, S.A.
- Formato: FIEBDC-3/2002
- Ámbito geográfico: Colombia
- Divisa: COP
- Costes indirectos: 3.00 %
- Gastos generales: 13.00 %
- Beneficio industrial: 6.00 %
- IVA: 16.00 %

## F Fachadas y muros divisorios

### FD Defensas

#### FDA Antepechos

**FDA006** m Antepecho de concreto armado.
Antepecho de concreto armado, de 1,25 m de alto y 0,2 m de ancho, realizado con concreto f'c=210 kg/cm² (21 MPa), clase de exposición F0 S0 P0 C0, tamaño máximo del agregado 12,5 mm, manejabilidad blanda, preparado en obra, y fundido con medios manuales, y acero Grado 60 (fy=4200 kg/cm²), con una cuantía aproximada de 45 kg/m, montaje y desmontaje de sistema de encofrado metálico en las dos caras del muro. Incluso líquido desencofrante, para evitar la adherencia del concreto al encofrado.
Criterio de valoración económica: El precio incluye el figurado del acero (corte y doblez) y el armado en el lugar definitivo de su colocación en obra.
Incluye: Limpieza y preparación de la superficie de apoyo. Replanteo de la sección. Montaje del sistema de encofrado. Colocación de la armadura. Preparación del concreto. Fundido y compactación del concreto. Desmontaje del sistema de encofrado. Curado del concreto.
Criterio de medición de proyecto: Longitud medida a ejes, según documentación gráfica de Proyecto.
Criterio de medición de obra: Se medirá, a ejes, la longitud realmente ejecutada según especificaciones de Proyecto.

| Código | Ud | Descripción | Rendimiento | Precio | Importe |
|---|---|---|---|---|---|
| mt08eme040 | m² | Paneles metálicos de varias dimensiones, para encofrar elementos de concreto. (material) | 0.017 | 172772.41 | 2937.13 |
| mt08dba010b | l | Agente desmoldeante, a base de aceites especiales, emulsionable en agua, para encofrados metálicos, fenólicos o de madera. (material) | 0.075 | 5994.54 | 449.59 |
| mt07aco020d | Ud | Separador homologado para muros. (material) | 7.000 | 208.53 | 1459.71 |
| mt07aco060a | kg | Acero en barras corrugadas, Grado 60 (fy=4200 kg/cm²), de varios diámetros, según NTC 2289 y ASTM A 706. (material) | 45.900 | 3149.64 | 144568.48 |
| mt08var050 | kg | Alambre galvanizado para atar, de 1,30 mm de diámetro. (material) | 0.585 | 4983.82 | 2915.53 |
| mt08aaa010a | m³ | Agua. (material) | 0.057 | 4983.82 | 284.08 |
| mt01arg000d | m³ | Arena cribada. (material) | 0.146 | 106280.07 | 15516.89 |
| mt01arg001de | m³ | Agregado grueso homogeneizado, de tamaño máximo 12,5 mm. (material) | 0.218 | 76933.06 | 16771.41 |
| mt08cem000d | kg | Cemento gris en sacos. (material) | 94.080 | 734.29 | 69082.00 |
| mq06hor010 | h | Concretera eléctrica con una capacidad de amasado de 160 l. (maquinaria) | 0.183 | 11514.56 | 2107.16 |
| op00ata010 |  | Atadora de armadura. | 1.000 | 0.00 | 0.00 |
| op00ciz020 |  | Cizalla para acero en barras corrugadas. | 1.000 | 0.00 | 0.00 |
| au00auh010 |  | Balde de pluma grúa. | 1.000 | 0.00 | 0.00 |
| au00auh040 |  | Vibrador de concreto, eléctrico. | 1.000 | 0.00 | 0.00 |
| mo044 | h | Oficial 1ª encofrador. (mano de obra) | 0.759 | 38230.45 | 29016.91 |
| mo091 | h | Ayudante encofrador. (mano de obra) | 0.828 | 28560.47 | 23648.07 |
| mo043 | h | Oficial 1ª armador de concreto. (mano de obra) | 0.486 | 38230.45 | 18580.00 |
| mo090 | h | Ayudante armador de concreto. (mano de obra) | 0.618 | 28560.47 | 17650.37 |
| mo113 | h | Peón de obra blanca. (mano de obra) | 0.322 | 26456.35 | 8518.94 |
| mo112 | h | Ayudante entendido. (mano de obra) | 0.337 | 26895.45 | 9063.77 |
| mo045 | h | Oficial 1ª cementador de concreto armado. (mano de obra) | 0.077 | 38230.45 | 2943.74 |
| mo092 | h | Ayudante cementador de concreto armado. (mano de obra) | 0.307 | 28560.47 | 8768.06 |
| % | % | Herramienta menor | 2 % | 374281.84 | 7485.64 |
|  |  | Costes directos |  |  | 381767.48 |
