# Losa maciza

- Propiedad del archivo: CYPE Ingenieros S.A.
- Formato: FIEBDC-3/2016
- Programa: Generador de precios de la construcción. CYPE Ingenieros, S.A.
- Fecha: 19/05/2025
- Ámbito geográfico: Colombia
- Divisa: COP
- Costes indirectos: 3 %
- Gastos generales: 13 %
- Beneficio industrial: 6 %
- IVA: 16 %

## E Estructuras

### EH Concreto armado

#### EHL Losas macizas

**EHL010** m² Losa maciza.
Losa maciza de concreto armado, horizontal, con altura libre de planta de hasta 3 m, canto 24 cm, realizada con concreto f'c=210 kg/cm² (21 MPa), clase de exposición F0 S0 P0 C0, tamaño máximo del agregado 12,5 mm, manejabilidad blanda, preparado en obra, y fundido con medios manuales, y acero Grado 60 (fy=4200 kg/cm²), con una cuantía aproximada de 21 kg/m²; montaje y desmontaje de sistema de encofrado continuo, con acabado para revestir, formado por: superficie encofrante de tableros de madera tratada, reforzados con varillas y perfiles, amortizables en 25 usos; estructura soporte horizontal de sopandas metálicas y accesorios de montaje, amortizables en 150 usos y estructura soporte vertical de puntales metálicos, amortizables en 150 usos. Incluso nervios y zunchos perimetrales de planta y huecos, alambre de atar, separadores, aplicación de líquido desencofrante y agente filmógeno, para el curado de concretos y morteros.
Criterio de valoración económica: El precio incluye el figurado del acero (corte y doblez) en el área de trabajo, en obra y el armado en el lugar definitivo de su colocación en obra, pero no incluye las columnas.
Incluye: Replanteo del sistema de encofrado. Montaje del sistema de encofrado. Replanteo de la geometría de la planta sobre el encofrado. Colocación de armaduras con separadores homologados. Preparación del concreto. Fundido y compactación del concreto. Regleado y nivelación de la capa de compresión. Curado del concreto. Desmontaje del sistema de encofrado.
Criterio de medición de proyecto: Superficie medida en verdadera magnitud desde las caras exteriores de los zunchos del perímetro, según documentación gráfica de Proyecto, deduciendo los huecos de superficie mayor de 6 m².
Criterio de medición de obra: Se medirá, en verdadera magnitud, desde las caras exteriores de los zunchos del perímetro, la superficie realmente ejecutada según especificaciones de Proyecto, deduciendo los huecos de superficie mayor de 6 m².

| Código | Ud | Descripción | Rendimiento | Precio | Importe |
|---|---|---|---|---|---|
| mt08eft030a | m² | Tablero de madera tratada, de 22 mm de espesor, reforzado con varillas y perfiles. (material) | 0.044 | 151175.87 | 6651.738 |
| mt08eva030 | m² | Estructura soporte para encofrado recuperable, compuesta de: sopandas metálicas y accesorios de montaje. (material) | 0.007 | 338899.75 | 2372.298 |
| mt50spa081a | Ud | Puntal metálico telescópico, de hasta 3 m de altura. (material) | 0.027 | 63968.32 | 1727.145 |
| mt08cim030b | m³ | Madera de pino. (material) | 0.003 | 1181165.28 | 3543.496 |
| mt08var060 | kg | Puntas de acero de 20x100 mm. (material) | 0.04 | 29072.28 | 1162.891 |
| mt08dba010b | l | Agente desmoldeante, a base de aceites especiales, emulsionable en agua, para encofrados metálicos, fenólicos o de madera. (material) | 0.03 | 5994.54 | 179.836 |
| mt07aco020h | Ud | Separador homologado para losas macizas. (material) | 3 | 291.93 | 875.790 |
| mt07aco060a | kg | Acero en barras corrugadas, Grado 60 (fy=4200 kg/cm²), de varios diámetros, según NTC 2289 y ASTM A 706. (material) | 22.05 | 3149.64 | 69449.562 |
| mt08var050 | kg | Alambre galvanizado para atar, de 1,30 mm de diámetro. (material) | 0.294 | 4983.82 | 1465.243 |
| mt08aaa010a | m³ | Agua. (material) | 0.054 | 4983.82 | 269.126 |
| mt01arg000d | m³ | Arena cribada. (material) | 0.14 | 106280.07 | 14879.210 |
| mt01arg001de | m³ | Agregado grueso homogeneizado, de tamaño máximo 12,5 mm. (material) | 0.21 | 76933.06 | 16155.943 |
| mt08cem000d | kg | Cemento gris en sacos. (material) | 90.317 | 734.29 | 66318.870 |
| mt08cur020a | l | Agente filmógeno, para el curado de concretos y morteros. (material) | 0.15 | 5188.82 | 778.323 |
| mq06hor010 | h | Concretera eléctrica con una capacidad de amasado de 160 l. (maquinaria) | 0.175 | 11514.56 | 2015.048 |
| mo044 | h | Oficial 1ª encofrador. (mano de obra) | 0.655 | 38230.45 | 25040.945 |
| mo091 | h | Ayudante encofrador. (mano de obra) | 0.655 | 28560.47 | 18707.108 |
| mo043 | h | Oficial 1ª armador de concreto. (mano de obra) | 0.385 | 38230.45 | 14718.723 |
| mo090 | h | Ayudante armador de concreto. (mano de obra) | 0.357 | 28560.47 | 10196.088 |
| mo113 | h | Peón de obra blanca. (mano de obra) | 0.33 | 26456.35 | 8730.596 |
| mo112 | h | Ayudante entendido. (mano de obra) | 0.346 | 26895.45 | 9305.826 |
| mo045 | h | Oficial 1ª cementador de concreto armado. (mano de obra) | 0.069 | 38230.45 | 2637.901 |
| mo092 | h | Ayudante cementador de concreto armado. (mano de obra) | 0.283 | 28560.47 | 8082.613 |
| % | % | Herramienta menor | 2 % | 285264.319 | 5705.286 |
|  |  | Costes directos |  |  | 290969.605 |

Residuos:
- colocación: mt08eft030a Tablero de madera tratada, de 22 mm de espesor, reforzado con varillas y perfiles; factor de residuo 1
- colocación: mt50spa081a Puntal metálico telescópico, de hasta 3 m de altura; factor de residuo 1
- colocación: mt08cim030b Madera de pino; factor de residuo 1
- colocación: mt08var060 Puntas de acero de 20x100 mm; factor de residuo 0.0045
- colocación: mt08dba010b; factor de residuo 0.07
- colocación: mt07aco060a Acero en barras corrugadas, Grado 60 (fy=4200 kg/cm²), de varios diámetros, según NTC 2289 y ASTM A 706; factor de residuo 0.0075
- colocación: mt08var050 Alambre galvanizado para atar, de 1,30 mm de diámetro; factor de residuo 0.0038
- colocación: mt01arg000d Arena cribada; factor de residuo 0.003
- colocación: mt01arg001de Agregado grueso homogeneizado, de tamaño máximo 12,5 mm; factor de residuo 0.00726551
- colocación: mt08cem000d Cemento gris en sacos; factor de residuo 0.0063

## Recursos

**mt08eft030a** m² Tablero de madera tratada, de 22 mm de espesor, reforzado con varillas y perfiles
Datos técnicos: Coste energético 1657.248 MJ; Emisión de CO2 -22.692 kg; Código LER 17 02 01; Masa del elemento 12.2 kg; Volumen 0.011091 m3

**mt50spa081a** Ud Puntal metálico telescópico, de hasta 3 m de altura
Datos técnicos: Coste energético 139.194 MJ; Emisión de CO2 5.643 kg; Código LER 17 04 05; Masa del elemento 9.9 kg; Volumen 0.004714 m3

**mt08cim030b** m³ Madera de pino
Datos técnicos: Coste energético 7471.200 MJ; Emisión de CO2 -102.300 kg; Código LER 17 02 01; Masa del elemento 55 kg; Volumen 0.05 m3

**mt08var060** kg Puntas de acero de 20x100 mm
Datos técnicos: Coste energético 14.060 MJ; Emisión de CO2 0.570 kg; Código LER 17 04 05; Masa del elemento 1 kg; Volumen 0.000476 m3

**mt08dba010b** l Agente desmoldeante
Datos técnicos: Coste energético 82.820 MJ; Emisión de CO2 4.477 kg; Código LER 17 09 04; Masa del elemento 0.932 kg; Volumen 0.000621 m3
Residuos:
- embalaje: re150104 Envases metálicos. (componente de residuo); rendimiento 0.042 kg; Código LER 15 01 04; Masa del elemento 1 kg; Volumen 0.001667 m3

**mt07aco020h** Ud Separador homologado para losas macizas
Datos técnicos: Coste energético 1.105 MJ; Emisión de CO2 0.114 kg
Residuos:
- embalaje: re150101 Envases de papel y cartón. (componente de residuo); rendimiento 0.072 kg; Código LER 15 01 01; Masa del elemento 1 kg; Volumen 0.001333 m3

**mt07aco060a** kg Acero en barras corrugadas, Grado 60 (fy=4200 kg/cm²), de varios diámetros, según NTC 2289 y ASTM A 706
Datos técnicos: Coste energético 12.720 MJ; Emisión de CO2 0.530 kg; Código LER 17 04 05; Masa del elemento 1 kg; Volumen 0.000476 m3

**mt08var050** kg Alambre galvanizado para atar, de 1,30 mm de diámetro
Datos técnicos: Coste energético 25.100 MJ; Emisión de CO2 2.560 kg; Código LER 17 04 05; Masa del elemento 1 kg; Volumen 0.000476 m3

**mt08aaa010a** m³ Agua
Datos técnicos: Coste energético 60.000 MJ; Emisión de CO2 30.000 kg

**mt01arg000d** m³ Arena cribada
Datos técnicos: Coste energético 146.250 MJ; Emisión de CO2 7.800 kg; Código LER 01 04 09; Masa del elemento 1950 kg; Volumen 1.21875 m3

**mt01arg001de** m³ Agregado grueso homogeneizado, de tamaño máximo 12,5 mm
Datos técnicos: Coste energético 146.250 MJ; Emisión de CO2 7.800 kg; Código LER 01 04 08; Masa del elemento 1950 kg; Volumen 1.3 m3

**mt08cem000d** kg Cemento gris en sacos
Datos técnicos: Coste energético 4.234 MJ; Emisión de CO2 0.734 kg; Código LER 17 01 01; Masa del elemento 1 kg; Volumen 0.000667 m3
Residuos:
- embalaje: re150101 Envases de papel y cartón; rendimiento 0.014 kg
- embalaje: re170201 Madera. (componente de residuo); rendimiento 0.001 kg; Código LER 17 02 01; Masa del elemento 1 kg; Volumen 0.000909 m3
- embalaje: re170203 Plástico. (componente de residuo); rendimiento 0.003 kg; Código LER 17 02 03; Masa del elemento 1 kg; Volumen 0.001667 m3
