# Escalera de emergencia

- Propiedad del archivo: CYPE Ingenieros S.A.
- Formato: FIEBDC-3/2016
- Programa: Generador de precios de la construcción. CYPE Ingenieros, S.A.
- Fecha: 19/05/2025
- Ámbito geográfico: Colombia
- Divisa: COP
- Costes indirectos: 3 %
- Gastos generales: 13 %
- Beneficio industrial: 6 %
- IVA: 16 %

## I Instalaciones

### IO Contra incendios

#### IOE Escaleras de emergencia

**IOE010** Ud Escalera de emergencia.
Escalera metálica de emergencia situada en el exterior del edificio, compuesta de zancas y mesetas, para 7 plantas, de altura máxima de planta 3 m, recta y con 2 tramos rectos, con una anchura útil de 0,8 m para una sobrecarga de uso de 400 kg/m², Euroclase A1 de reacción al fuego, elaborada en taller y montada en obra mediante uniones soldadas. Compuesta de: CIMENTACIÓN de concreto armado, realizada con concreto f'c=210 kg/cm² (21 MPa), clase de exposición F0 S0 P0 C0, tamaño máximo del agregado 12,5 mm, manejabilidad blanda, preparado en obra, y acero Grado 60 (fy=4200 kg/cm²), con una cuantía aproximada de 50 kg/m³, hormigonada sobre base de piso de limpieza, en el fondo de la excavación previamente realizada. ESTRUCTURA metálica de perfiles de acero S 275 JR laminado en caliente, formada por dos soportes intermedios con perfiles HEB, viga zanca con perfiles IPE y viga ménsula para soporte de la viga de meseta con perfiles HEB. PELDAÑEADO Y MESETA de lámina lagrimada de acero galvanizado, de 3 mm de espesor y BARANDILLA de 1,10 m de altura, de tubo de acero laminado en frío, de 40x20x1,5 mm y 20x20x1,5 mm, colocada en todo su perímetro y en el hueco de la escalera. Incluso placas de anclaje a la cimentación y a la estructura del edificio, piezas especiales y despuntes.
Criterio de valoración económica: El precio incluye el figurado del acero (corte y doblez) y el armado en el lugar definitivo de su colocación en obra, pero no incluye la excavación de la cimentación ni el encofrado.
Incluye: Formación de la capa de piso de limpieza. Colocación de la armadura con separadores homologados. Preparación del concreto. Fundido y compactación del concreto. Coronación y enrase de la cimentación con las placas de anclaje. Curado del concreto. Replanteo y marcado de los ejes de las columnas metálicas. Corte y ajuste de las piezas. Izado y presentación de las vigas. Aplomado. Resolución de las uniones a la base de cimentación. Reglaje de la pieza y ajuste definitivo de las uniones. Comprobación final del aplomado. Uniones al edificio. Ejecución de encuentros especiales y remates. Aplicación de dos manos de imprimación anticorrosiva.
Criterio de medición de proyecto: Número de unidades previstas, según documentación gráfica de Proyecto.
Criterio de medición de obra: Se medirá el número de unidades realmente ejecutadas según especificaciones de Proyecto.

| Código | Ud | Descripción | Rendimiento | Precio | Importe |
|---|---|---|---|---|---|
| mt10hmf050qae | m³ | Concreto simple f'c=100 kg/cm² (10 MPa), clase de exposición F0 S0 P0 C0, tamaño máximo del agregado 19 mm, manejabilidad blanda, fabricado en planta, según NSR-10 y ACI 318. (material) | 1.05 | 352257.52 | 369870.396 |
| mt08aaa010a | m³ | Agua. (material) | 1.446 | 4983.82 | 7206.604 |
| mt01arg000d | m³ | Arena cribada. (material) | 3.72 | 106280.07 | 395361.860 |
| mt01arg001de | m³ | Agregado grueso homogeneizado, de tamaño máximo 12,5 mm. (material) | 5.58 | 76933.06 | 429286.475 |
| mt08cem000d | kg | Cemento gris en sacos. (material) | 2404.864 | 734.29 | 1765867.587 |
| mt07aco020a | Ud | Separador homologado para cimentaciones. (material) | 48.8 | 500.45 | 24421.960 |
| mt07aco060a | kg | Acero en barras corrugadas, Grado 60 (fy=4200 kg/cm²), de varios diámetros, según NTC 2289 y ASTM A 706. (material) | 50 | 3149.64 | 157482.000 |
| mt41esc010a | Ud | Módulo de escalera metálica de emergencia, recta y con 2 tramos rectos por planta de 3 m de altura máxima, con una anchura útil de 0,8 m, para una sobrecarga de uso de 400 kg/m², Euroclase A1 de reacción al fuego, compuesto por: una estructura metálica de perfiles de acero S 275 JR laminado en caliente, formada por dos soportes intermedios con perfiles HEB, viga zanca con perfiles IPE y viga ménsula para soporte de la viga de meseta con perfiles HEB; peldañeado y meseta de lámina lagrimada de acero galvanizado, de 3 mm de espesor; y por una barandilla, de 1,10 m de altura, de tubo de acero laminado en frío, de 40x20x1,5 mm y 20x20x1,5 mm, colocada en todo su perímetro y en el hueco de la escalera; con preparación de superficies en grado SA21/2 según ISO 8501-1 y aplicación posterior de dos manos de imprimación con un espesor mínimo de película seca de 30 micras por mano; elaborado en taller. (material) | 7 | 36157120.840000004 | 253099845.880 |
| mt07ala010deb | kg | Acero laminado S275JR, en perfiles laminados en caliente, piezas simples, para aplicaciones estructurales, acabado con imprimación antioxidante. Trabajado y montado en taller, para colocar con uniones soldadas en obra. (material) | 70 | 5124.64 | 358724.800 |
| mq07gte010a | h | Grúa autopropulsada de brazo telescópico con una capacidad de elevación de 12 t y 20 m de altura máxima de trabajo. (maquinaria) | 11.36 | 183164.97 | 2080754.059 |
| mq06hor010 | h | Concretera eléctrica con una capacidad de amasado de 160 l. (maquinaria) | 4.667 | 11514.56 | 53738.452 |
| mq08sol020 | h | Equipo y elementos auxiliares para soldadura eléctrica. (maquinaria) | 23.184 | 11427.78 | 264941.652 |
| mo043 | h | Oficial 1ª armador de concreto. (mano de obra) | 0.192 | 38230.45 | 7340.246 |
| mo090 | h | Ayudante armador de concreto. (mano de obra) | 0.288 | 28560.47 | 8225.415 |
| mo113 | h | Peón de obra blanca. (mano de obra) | 7.677 | 26456.35 | 203105.399 |
| mo112 | h | Ayudante entendido. (mano de obra) | 8.042 | 26895.45 | 216293.209 |
| mo045 | h | Oficial 1ª cementador de concreto armado. (mano de obra) | 0.366 | 38230.45 | 13992.345 |
| mo092 | h | Ayudante cementador de concreto armado. (mano de obra) | 2.193 | 28560.47 | 62633.111 |
| mo047 | h | Oficial 1ª montador de estructura metálica. (mano de obra) | 29.364 | 38230.45 | 1122598.934 |
| mo094 | h | Ayudante montador de estructura metálica. (mano de obra) | 29.364 | 28560.47 | 838649.641 |
| % | % | Herramienta menor | 2 % | 261480340.025 | 5229606.801 |
|  |  | Costes directos |  |  | 266709946.826 |

Residuos:
- colocación: mt10hmf050qae; factor de residuo 0.00132716
- colocación: mt01arg000d Arena cribada; factor de residuo 0.003
- colocación: mt01arg001de Agregado grueso homogeneizado, de tamaño máximo 12,5 mm; factor de residuo 0.00726551
- colocación: mt08cem000d Cemento gris en sacos; factor de residuo 0.0063
- colocación: mt07aco060a Acero en barras corrugadas, Grado 60 (fy=4200 kg/cm²), de varios diámetros, según NTC 2289 y ASTM A 706; factor de residuo 0.0075
- colocación: mt07ala010deb; factor de residuo 0.0045

## Recursos

**mt10hmf050qae** m³ Concreto simple f'c=100 kg/cm² (10 MPa)
Datos técnicos: Coste energético 1840.000 MJ; Emisión de CO2 230.000 kg; Código LER 17 01 01; Masa del elemento 2300 kg; Volumen 1.533333 m3

**mt08aaa010a** m³ Agua
Datos técnicos: Coste energético 60.000 MJ; Emisión de CO2 30.000 kg

**mt01arg000d** m³ Arena cribada
Datos técnicos: Coste energético 146.250 MJ; Emisión de CO2 7.800 kg; Código LER 01 04 09; Masa del elemento 1950 kg; Volumen 1.21875 m3

**mt01arg001de** m³ Agregado grueso homogeneizado, de tamaño máximo 12,5 mm
Datos técnicos: Coste energético 146.250 MJ; Emisión de CO2 7.800 kg; Código LER 01 04 08; Masa del elemento 1950 kg; Volumen 1.3 m3

**mt08cem000d** kg Cemento gris en sacos
Datos técnicos: Coste energético 4.234 MJ; Emisión de CO2 0.734 kg; Código LER 17 01 01; Masa del elemento 1 kg; Volumen 0.000667 m3
Residuos:
- embalaje: re150101 Envases de papel y cartón. (componente de residuo); rendimiento 0.014 kg; Código LER 15 01 01; Masa del elemento 1 kg; Volumen 0.001333 m3
- embalaje: re170201 Madera. (componente de residuo); rendimiento 0.001 kg; Código LER 17 02 01; Masa del elemento 1 kg; Volumen 0.000909 m3
- embalaje: re170203 Plástico. (componente de residuo); rendimiento 0.003 kg; Código LER 17 02 03; Masa del elemento 1 kg; Volumen 0.001667 m3

**mt07aco020a** Ud Separador homologado para cimentaciones
Datos técnicos: Coste energético 1.105 MJ; Emisión de CO2 0.114 kg
Residuos:
- embalaje: re150101 Envases de papel y cartón; rendimiento 0.072 kg

**mt07aco060a** kg Acero en barras corrugadas, Grado 60 (fy=4200 kg/cm²), de varios diámetros, según NTC 2289 y ASTM A 706
Datos técnicos: Coste energético 12.720 MJ; Emisión de CO2 0.530 kg; Código LER 17 04 05; Masa del elemento 1 kg; Volumen 0.000476 m3

**mt07ala010deb** kg Acero laminado S275JR
Datos técnicos: Coste energético 14.060 MJ; Emisión de CO2 0.570 kg; Código LER 17 04 05; Masa del elemento 1 kg; Volumen 0.000476 m3
