# Control centralizado

- Propiedad del archivo: CYPE INGENIEROS, S.A.
- Formato: FIEBDC-3/2002
- Ámbito geográfico: Colombia
- Divisa: COP
- Costes indirectos: 3.00 %
- Gastos generales: 13.00 %
- Beneficio industrial: 6.00 %
- IVA: 16.00 %

## I Instalaciones

### IB Sistemas de climatización

#### IBP Sistema VRF (Toshiba)

**IBP530** Ud Control centralizado.
Control remoto central con pantalla táctil capacitiva de 12,1", para control de hasta 512 unidades interiores de aire acondicionado conectadas a una red TCC-Link, modelo BMS-CT5121E "TOSHIBA", de 255x323x49 mm, con conexión a interface con entradas y salidas digitales para alarmas de fuego, contactos de ventana y otros, restricción de niveles de libertad al mando individual desde el central, control de arranque y detención, gestión central y local, ajuste de temperatura, modo de funcionamiento (refrigeración, calefacción o ventilación), programación horaria individual semanal con días especiales, histórico de alarmas y funciones de ahorro y monitorización de energía. Accesorios: adaptador para conexión de control remoto central BMS-CT5121E con la red TCC-Link, modelo BMS-IFLSV4E; adaptador para permitir la monitorización del consumo de energía del control remoto central BMS-CT5121E, modelo BMS-IFWH5E.
Criterio de valoración económica: El precio no incluye la canalización ni el cableado eléctrico de alimentación.
Incluye: Replanteo. Colocación y fijación. Colocación y fijación de los accesorios. Conexionado.
Criterio de medición de proyecto: Número de unidades previstas, según documentación gráfica de Proyecto.
Criterio de medición de obra: Se medirá el número de unidades realmente ejecutadas según especificaciones de Proyecto.

| Código | Ud | Descripción | Rendimiento | Precio | Importe |
|---|---|---|---|---|---|
| mt42tsb680a | Ud | Control remoto central con pantalla táctil capacitiva de 12,1", para control de hasta 512 unidades interiores de aire acondicionado conectadas a una red TCC-Link, modelo BMS-CT5121E "TOSHIBA", de 255x323x49 mm, con conexión a interface con entradas y salidas digitales para alarmas de fuego, contactos de ventana y otros, restricción de niveles de libertad al mando individual desde el central, control de arranque y detención, gestión central y local, ajuste de temperatura, modo de funcionamiento (refrigeración, calefacción o ventilación), programación horaria individual semanal con días especiales, histórico de alarmas y funciones de ahorro y monitorización de energía. (material) | 1.000 | 44133578.48 | 44133578.48 |
| mt42tsb004a | Ud | Adaptador para conexión de control remoto central BMS-CT5121E con la red TCC-Link, modelo BMS-IFLSV4E "TOSHIBA". (material) | 1.000 | 8355130.59 | 8355130.59 |
| mt42tsb006a | Ud | Adaptador para permitir la monitorización del consumo de energía del control remoto central BMS-CT5121E, modelo BMS-IFWH5E "TOSHIBA". (material) | 1.000 | 6839739.27 | 6839739.27 |
| mo005 | h | Oficial 1ª instalador de climatización. (mano de obra) | 1.212 | 26179.17 | 31729.15 |
| mo104 | h | Ayudante instalador de climatización. (mano de obra) | 1.212 | 19008.41 | 23038.19 |
| % | % | Herramienta menor | 2 % | 59383215.68 | 1187664.31 |
|  |  | Costes directos |  |  | 60570879.99 |
