# Unidad exterior de aire acondicionado, para gas R-32

- Propiedad del archivo: CYPE Ingenieros S.A.
- Formato: FIEBDC-3/2016
- Programa: Generador de precios de la construcción. CYPE Ingenieros, S.A.
- Fecha: 19/06/2024
- Ámbito geográfico: Colombia
- Divisa: COP
- Costes indirectos: 3 %
- Gastos generales: 13 %
- Beneficio industrial: 6 %
- IVA: 16 %

## I Instalaciones

### IB Sistemas de climatización

#### IBP Sistema VRF (Toshiba)

**IBP001** Ud Unidad exterior de aire acondicionado, para gas R-32.
Unidad exterior de aire acondicionado Mini-SMMS R-32, sistema VRF bomba de calor, para gas R-32, alimentación monofásica (230V/50Hz), modelo MCY-MUG0401HSW-E "TOSHIBA", potencia frigorífica nominal 12,1 kW (temperatura de bulbo seco del aire interior 27°C, temperatura de bulbo húmedo del aire interior 19°C, temperatura de bulbo seco del aire exterior 35°C, temperatura de bulbo húmedo del aire exterior 24°C), EER 4,14, SEER 9,98, consumo eléctrico nominal en refrigeración 2,92 kW, rango de funcionamiento de temperatura de bulbo seco del aire exterior en refrigeración desde -5 hasta 46°C, potencia calorífica nominal 12,1 kW (temperatura de bulbo seco del aire interior 20°C, temperatura de bulbo seco del aire exterior 7°C, temperatura de bulbo húmedo del aire exterior 6°C), COP 5,08, SCOP 5,21, consumo eléctrico nominal en calefacción 2,38 kW, rango de funcionamiento de temperatura de bulbo húmedo del aire exterior en calefacción desde -20 hasta 15,5°C, de 1050x1010x370 mm, 100 kg, presión sonora en refrigeración 52 dBA, presión sonora en calefacción 54 dBA, potencia sonora en refrigeración 69 dBA, potencia sonora en calefacción 71 dBA, caudal de aire 4560 m³/h, compresor tipo Twin Rotary, con tecnología Inverter, con capacidad de conexión de hasta 8 unidades interiores. Incluso elementos antivibratorios de suelo.
Criterio de valoración económica: El precio no incluye la canalización ni el cableado eléctrico de alimentación.
Incluye: Replanteo. Colocación y fijación. Conexión a las líneas frigoríficas. Conexión a la red eléctrica. Conexión a la red de desagüe. Puesta en marcha.
Criterio de medición de proyecto: Número de unidades previstas, según documentación gráfica de Proyecto.
Criterio de medición de obra: Se medirá el número de unidades realmente ejecutadas según especificaciones de Proyecto.

| Código | Ud | Descripción | Rendimiento | Precio | Importe |
|---|---|---|---|---|---|
| mt42tsb001a | Ud | Unidad exterior de aire acondicionado Mini-SMMS R-32, sistema VRF bomba de calor, para gas R-32, alimentación monofásica (230V/50Hz), modelo MCY-MUG0401HSW-E "TOSHIBA", potencia frigorífica nominal 12,1 kW (temperatura de bulbo seco del aire interior 27°C, temperatura de bulbo húmedo del aire interior 19°C, temperatura de bulbo seco del aire exterior 35°C, temperatura de bulbo húmedo del aire exterior 24°C), EER 4,14, SEER 9,98, consumo eléctrico nominal en refrigeración 2,92 kW, rango de funcionamiento de temperatura de bulbo seco del aire exterior en refrigeración desde -5 hasta 46°C, potencia calorífica nominal 12,1 kW (temperatura de bulbo seco del aire interior 20°C, temperatura de bulbo seco del aire exterior 7°C, temperatura de bulbo húmedo del aire exterior 6°C), COP 5,08, SCOP 5,21, consumo eléctrico nominal en calefacción 2,38 kW, rango de funcionamiento de temperatura de bulbo húmedo del aire exterior en calefacción desde -20 hasta 15,5°C, de 1050x1010x370 mm, 100 kg, presión sonora en refrigeración 52 dBA, presión sonora en calefacción 54 dBA, potencia sonora en refrigeración 69 dBA, potencia sonora en calefacción 71 dBA, caudal de aire 4560 m³/h, compresor tipo Twin Rotary, con tecnología Inverter, con capacidad de conexión de hasta 8 unidades interiores. (material) | 1 | 43881988.409999996 | 43881988.410 |
| mt42www080 | Ud | Kit de amortiguadores antivibración de suelo, formado por cuatro amortiguadores de caucho, con sus tornillos, tuercas y arandelas correspondientes. (material) | 1 | 46807.46 | 46807.460 |
| mo005 | h | Oficial 1ª instalador de climatización. (mano de obra) | 4.687 | 26179.17 | 122701.770 |
| mo104 | h | Ayudante instalador de climatización. (mano de obra) | 4.687 | 19008.41 | 89092.418 |
| % | % | Herramienta menor | 2 % | 44140590.058 | 882811.801 |
|  |  | Costes directos |  |  | 45023401.859 |

## Recursos

**mt42tsb001a** Ud Unidad exterior de aire acondicionado Mini-SMMS R-32
Datos técnicos: Coste energético 4599.676 MJ; Emisión de CO2 314.766 kg
Residuos:
- embalaje: re150101 Envases de papel y cartón. (componente de residuo); rendimiento 0.18 kg; Código LER 15 01 01; Masa del elemento 1 kg; Volumen 0.001333 m3
- embalaje: re170203 Plástico. (componente de residuo); rendimiento 0.09 kg; Código LER 17 02 03; Masa del elemento 1 kg; Volumen 0.001667 m3
