# Unidad aire-agua, bomba de calor aerotérmica, para producción de A.C.S

- Propiedad del archivo: CYPE Ingenieros S.A.
- Formato: FIEBDC-3/2016
- Programa: Generador de precios de la construcción. CYPE Ingenieros, S.A.
- Fecha: 19/06/2024
- Ámbito geográfico: Colombia
- Divisa: COP
- Costes indirectos: 3 %
- Gastos generales: 13 %
- Beneficio industrial: 6 %
- IVA: 16 %

## I Instalaciones

### IC Calefacción, refrigeración, climatización y A.C.S.

#### ICA Agua caliente

**ICA050** Ud Unidad aire-agua, bomba de calor aerotérmica, para producción de A.C.S..
Bomba de calor aerotérmica, aire-agua, para producción de A.C.S., modelo HWS-G2601CNMR-E "TOSHIBA", para gas refrigerante R-134a, para instalación en interior, acumulador de A.C.S. de 260 litros, perfil de consumo XL, COP 3,69, clase de eficiencia energética A+, diámetro 620 mm, altura 1960 mm, peso 100 kg, potencia sonora 55,6 dBA, alimentación monofásica a 230 V, entrada de aire entre -7°C y 40°C, temperatura de salida del agua con bomba de calor 60°C, temperatura de salida del agua con bomba de calor y resistencia eléctrica de apoyo 65°C, con conexiones con la red de ductos de 200 mm de diámetro, presión de aire 200 Pa, caudal de aire máximo 800 m³/h, resistencia eléctrica de apoyo de 1,5 kW. Totalmente montada, conexionada y puesta en marcha por la empresa instaladora para la comprobación de su correcto funcionamiento.
Incluye: Replanteo de la unidad. Colocación y fijación de la unidad y sus accesorios. Conexionado con las redes de conducción de agua, eléctrica y de recogida de condensados. Puesta en marcha.
Criterio de medición de proyecto: Número de unidades previstas, según documentación gráfica de Proyecto.
Criterio de medición de obra: Se medirá el número de unidades realmente ejecutadas según especificaciones de Proyecto.

| Código | Ud | Descripción | Rendimiento | Precio | Importe |
|---|---|---|---|---|---|
| mt42tsb005d | Ud | Bomba de calor aerotérmica, aire-agua, para producción de A.C.S., modelo HWS-G2601CNMR-E "TOSHIBA", para gas refrigerante R-134a, para instalación en interior, acumulador de A.C.S. de 260 litros, perfil de consumo XL, COP 3,69, clase de eficiencia energética A+, diámetro 620 mm, altura 1960 mm, peso 100 kg, potencia sonora 55,6 dBA, alimentación monofásica a 230 V, entrada de aire entre -7°C y 40°C, temperatura de salida del agua con bomba de calor 60°C, temperatura de salida del agua con bomba de calor y resistencia eléctrica de apoyo 65°C, con conexiones con la red de ductos de 200 mm de diámetro, presión de aire 200 Pa, caudal de aire máximo 800 m³/h, resistencia eléctrica de apoyo de 1,5 kW. (material) | 1 | 19606472.420000002 | 19606472.420 |
| mt37sve010c | Ud | Válvula de esfera de latón niquelado para roscar de 3/4". (material) | 2 | 19646.87 | 39293.740 |
| mo005 | h | Oficial 1ª instalador de climatización. (mano de obra) | 1.059 | 26179.17 | 27723.741 |
| mo104 | h | Ayudante instalador de climatización. (mano de obra) | 1.059 | 19008.41 | 20129.906 |
| % | % | Herramienta menor | 2 % | 19693619.807 | 393872.396 |
|  |  | Costes directos |  |  | 20087492.203 |

## Recursos

**mt42tsb005d** Ud Bomba de calor aerotérmica
Datos técnicos: Coste energético 4403.961 MJ; Emisión de CO2 257.180 kg
Residuos:
- embalaje: re150101 Envases de papel y cartón. (componente de residuo); rendimiento 2.431 kg; Código LER 15 01 01; Masa del elemento 1 kg; Volumen 0.001333 m3
- embalaje: re170201 Madera. (componente de residuo); rendimiento 0.638 kg; Código LER 17 02 01; Masa del elemento 1 kg; Volumen 0.000909 m3

**mt37sve010c** Ud Válvula de esfera de latón niquelado para roscar de 3/4"
Datos técnicos: Coste energético 720.409 MJ; Emisión de CO2 48.441 kg
Residuos:
- embalaje: re150101 Envases de papel y cartón; rendimiento 0.072 kg
