# Unidad aire-agua, bomba de calor aerotérmica, para producción de A.C.S

- Propiedad del archivo: CYPE Ingenieros S.A.
- Formato: FIEBDC-3/2016
- Programa: Generador de precios de la construcción. CYPE Ingenieros, S.A.
- Fecha: 19/06/2024
- Ámbito geográfico: Colombia
- Divisa: COP
- Costes indirectos: 3 %
- Gastos generales: 13 %
- Beneficio industrial: 6 %
- IVA: 16 %

## I Instalaciones

### IC Calefacción, refrigeración, climatización y A.C.S.

#### ICV Unidades centralizadas para calefacción, refrigeración, climatización y A.C.S.

**ICV050** Ud Unidad aire-agua, bomba de calor aerotérmica, para producción de A.C.S..
Bomba de calor aerotérmica, aire-agua, para producción de A.C.S., modelo Legato Clima CHWSG100CNMRE "TOSHIBA", para gas refrigerante R-134a, para instalación en interior, acumulador de A.C.S. de acero inoxidable AISI 444 de 100 litros, perfil de consumo M, COP 2,44, clase de eficiencia energética A+, dimensiones 1075x522x527 mm, potencia sonora 55 dBA, alimentación monofásica a 230 V, temperatura de salida del agua con bomba de calor 55°C, temperatura de salida del agua con bomba de calor y resistencia eléctrica de apoyo 70°C, presión de aire 70 Pa, potencia máxima absorbida 1,8 kW, con conexiones con la red de ductos de 200 mm de diámetro, resistencia eléctrica de apoyo de 1,5 kW, función antilegionela, panel de control táctil y conexión con sistema solar fotovoltaico. Totalmente montada, conexionada y puesta en marcha por la empresa instaladora para la comprobación de su correcto funcionamiento.
Incluye: Replanteo de la unidad. Colocación y fijación de la unidad y sus accesorios. Conexionado con las redes de conducción de agua, eléctrica y de recogida de condensados. Puesta en marcha.
Criterio de medición de proyecto: Número de unidades previstas, según documentación gráfica de Proyecto.
Criterio de medición de obra: Se medirá el número de unidades realmente ejecutadas según especificaciones de Proyecto.

| Código | Ud | Descripción | Rendimiento | Precio | Importe |
|---|---|---|---|---|---|
| mt42tsb040a | Ud | Bomba de calor aerotérmica, aire-agua, para producción de A.C.S., modelo Legato Clima CHWSG100CNMRE "TOSHIBA", para gas refrigerante R-134a, para instalación en interior, acumulador de A.C.S. de acero inoxidable AISI 444 de 100 litros, perfil de consumo M, COP 2,44, clase de eficiencia energética A+, dimensiones 1075x522x527 mm, potencia sonora 55 dBA, alimentación monofásica a 230 V, temperatura de salida del agua con bomba de calor 55°C, temperatura de salida del agua con bomba de calor y resistencia eléctrica de apoyo 70°C, presión de aire 70 Pa, potencia máxima absorbida 1,8 kW, con conexiones con la red de ductos de 200 mm de diámetro, resistencia eléctrica de apoyo de 1,5 kW, función antilegionela, panel de control táctil y conexión con sistema solar fotovoltaico. (material) | 1 | 12608758 | 12608758.000 |
| mt37sve010c | Ud | Válvula de esfera de latón niquelado para roscar de 3/4". (material) | 2 | 19646.87 | 39293.740 |
| mo005 | h | Oficial 1ª instalador de climatización. (mano de obra) | 0.885 | 26179.17 | 23168.565 |
| mo104 | h | Ayudante instalador de climatización. (mano de obra) | 0.885 | 19008.41 | 16822.443 |
| % | % | Herramienta menor | 2 % | 12688042.748 | 253760.855 |
|  |  | Costes directos |  |  | 12941803.603 |

## Recursos

**mt42tsb040a** Ud Bomba de calor aerotérmica
Datos técnicos: Coste energético 4142.603 MJ; Emisión de CO2 241.716 kg
Residuos:
- embalaje: re150101 Envases de papel y cartón. (componente de residuo); rendimiento 2.292 kg; Código LER 15 01 01; Masa del elemento 1 kg; Volumen 0.001333 m3
- embalaje: re170201 Madera. (componente de residuo); rendimiento 0.62 kg; Código LER 17 02 01; Masa del elemento 1 kg; Volumen 0.000909 m3

**mt37sve010c** Ud Válvula de esfera de latón niquelado para roscar de 3/4"
Datos técnicos: Coste energético 720.409 MJ; Emisión de CO2 48.441 kg
Residuos:
- embalaje: re150101 Envases de papel y cartón; rendimiento 0.072 kg
