# Válvula de aireación

- Propiedad del archivo: CYPE INGENIEROS, S.A.
- Formato: FIEBDC-3/2002
- Ámbito geográfico: Colombia
- Divisa: COP
- Costes indirectos: 3.00 %
- Gastos generales: 13.00 %
- Beneficio industrial: 6.00 %
- IVA: 16.00 %

## I Instalaciones

### IS Evacuación de aguas

#### ISD Derivaciones individuales

**ISD007** Ud Válvula de aireación.
Válvula de ventilación de PVC, de 40 mm de diámetro, colocada mediante unión pegada con adhesivo. Incluso líquido limpiador y adhesivo para tubos y accesorios de PVC.
Incluye: Montaje, conexionado y comprobación de su correcto funcionamiento.
Criterio de medición de proyecto: Número de unidades previstas, según documentación gráfica de Proyecto.
Criterio de medición de obra: Se medirá el número de unidades realmente ejecutadas según especificaciones de Proyecto.

| Código | Ud | Descripción | Rendimiento | Precio | Importe |
|---|---|---|---|---|---|
| mt36vpn010a | Ud | Válvula de ventilación de PVC, de 40 mm de diámetro. (material) | 1.000 | 33910.61 | 33910.61 |
| mt11var009 | l | Líquido limpiador para pegado mediante adhesivo de tubos y accesorios de PVC. (material) | 0.004 | 100630.18 | 402.52 |
| mt11var010 | l | Adhesivo para tubos y accesorios de PVC. (material) | 0.002 | 128249.96 | 256.50 |
| mo008 | h | Oficial 1ª plomero. (mano de obra) | 0.226 | 27359.16 | 6183.17 |
| mo107 | h | Ayudante plomero. (mano de obra) | 0.226 | 19865.18 | 4489.53 |
| % | % | Herramienta menor | 2 % | 45242.33 | 904.85 |
|  |  | Costes directos |  |  | 46147.18 |
