# Equipo de regulación y control de zona

- Propiedad del archivo: CYPE Ingenieros S.A.
- Formato: FIEBDC-3/2016
- Programa: Generador de precios de la construcción. CYPE Ingenieros, S.A.
- Fecha: 19/06/2024
- Ámbito geográfico: Colombia
- Divisa: COP
- Costes indirectos: 3 %
- Gastos generales: 13 %
- Beneficio industrial: 6 %
- IVA: 16 %

## I Instalaciones

### IC Calefacción, refrigeración, climatización y A.C.S.

#### ICE Emisores por agua para calefacción y refrigeración

**ICE155** Ud Equipo de regulación y control de zona.
Sistema para control de la temperatura del agua de impulsión por accionamiento de la válvula motorizada de 3 vías, control de la caldera, de la producción de A.C.S. y de la bomba de circulación y programación semanal con 9 horarios preconfigurados y 4 horarios de libre programación, en instalaciones de calefacción, modelo Smatrix Move H X-157 Wired "UPONOR IBERIA", formado por centralita de control, sonda de temperatura de impulsión y sonda de temperatura exterior, termostato digital programable, modelo Smatrix Wave T-168 RAL 9016, antena para conexión vía radio de la centralita de control con los termostatos, modelo SPI Smatrix Move PLUS A-155 y válvula de asiento de 2 vías, de 3/4" de diámetro. Totalmente montado, conexionado y probado.
Incluye: Replanteo, colocación y fijación de la válvula de zona y del termostato de ambiente. Conexionado de la válvula de zona a la tubería. Conexionado eléctrico y de comunicación.
Criterio de medición de proyecto: Número de unidades previstas, según documentación gráfica de Proyecto.
Criterio de medición de obra: Se medirá el número de unidades realmente ejecutadas según especificaciones de Proyecto.

| Código | Ud | Descripción | Rendimiento | Precio | Importe |
|---|---|---|---|---|---|
| mt38esu083a | Ud | Válvula de asiento de 2 vías, de 3/4" de diámetro. (material) | 1 | 559316.08 | 559316.080 |
| mt38esu058d | Ud | Sistema para control de la temperatura del agua de impulsión por accionamiento de la válvula motorizada de 3 vías, control de la caldera, de la producción de A.C.S. y de la bomba de circulación y programación semanal con 9 horarios preconfigurados y 4 horarios de libre programación, en instalaciones de calefacción, modelo Smatrix Move H X-157 Wired "UPONOR IBERIA", formado por centralita de control, sonda de temperatura de impulsión y sonda de temperatura exterior. (material) | 1 | 2050945.36 | 2050945.360 |
| mt38esu038d | Ud | Termostato digital programable, modelo Smatrix Wave T-168 RAL 9016, "UPONOR IBERIA", dimensiones 80x80x26,5 mm, con comunicación vía radio con la centralita y sensor de humedad. (material) | 1 | 863555.94 | 863555.940 |
| mt38esu104d | Ud | Antena para conexión vía radio de la centralita de control con los termostatos, modelo SPI Smatrix Move PLUS A-155 "UPONOR IBERIA". (material) | 1 | 620680.83 | 620680.830 |
| mo004 | h | Oficial 1ª calefactor. (mano de obra) | 0.86 | 26179.17 | 22514.086 |
| mo103 | h | Ayudante calefactor. (mano de obra) | 0.86 | 19008.41 | 16347.233 |
| % | % | Herramienta menor | 2 % | 4133359.529 | 82667.191 |
|  |  | Costes directos |  |  | 4216026.720 |

## Recursos

**mt38esu083a** Ud Válvula de asiento de 2 vías, de 3/4" de diámetro
Datos técnicos: Coste energético 527.139 MJ; Emisión de CO2 35.461 kg
Residuos:
- embalaje: re150101 Envases de papel y cartón. (componente de residuo); rendimiento 0.072 kg; Código LER 15 01 01; Masa del elemento 1 kg; Volumen 0.001333 m3
