# Colector para calefacción y refrigeración por suelo radiante

- Propiedad del archivo: CYPE Ingenieros S.A.
- Formato: FIEBDC-3/2016
- Programa: Generador de precios de la construcción. CYPE Ingenieros, S.A.
- Fecha: 19/06/2024
- Ámbito geográfico: Colombia
- Divisa: COP
- Costes indirectos: 3 %
- Gastos generales: 13 %
- Beneficio industrial: 6 %
- IVA: 16 %

## I Instalaciones

### IC Calefacción, refrigeración, climatización y A.C.S.

#### ICE Emisores por agua para calefacción y refrigeración

**ICE100** Ud Colector para calefacción y refrigeración por suelo radiante.
Colector premontado de poliamida reforzada, modelo Vario M "UPONOR IBERIA", para 4 circuitos, compuesto de conexiones principales de 1", derivaciones de 3/4", termómetros, purgadores manuales, llave de llenado, llave de vaciado, caudalímetros, tapones terminales y soportes, racores hembra de 16 mm x 3/4" eurocono, modelo Vario, válvulas de esfera para cierre del circuito del colector, modelo Vario, curvatubos de plástico, modelo Fix, montado en armario de acero galvanizado, de 80x550x730 mm, modelo Vario IW con puerta, modelo Vario IW S. Totalmente montado, conexionado y probado.
Incluye: Replanteo del emplazamiento del colector. Colocación del armario para el colector. Colocación del colector. Conexión de las tuberías al colector. Conexión del colector a la red de distribución interior o a la caldera.
Criterio de medición de proyecto: Número de unidades previstas, según documentación gráfica de Proyecto.
Criterio de medición de obra: Se medirá el número de unidades realmente ejecutadas según especificaciones de Proyecto.

| Código | Ud | Descripción | Rendimiento | Precio | Importe |
|---|---|---|---|---|---|
| mt37alu009J | Ud | Colector premontado de poliamida reforzada, modelo Vario M "UPONOR IBERIA", para 4 circuitos, compuesto de conexiones principales de 1", derivaciones de 3/4", termómetros, purgadores manuales, llave de llenado, llave de vaciado, caudalímetros, tapones terminales y soportes. (material) | 1 | 1106869.29 | 1106869.290 |
| mt37alu005r | Ud | Racor hembra de 16 mm x 3/4" eurocono, modelo Vario "UPONOR IBERIA". (material) | 8 | 22110.49 | 176883.920 |
| mt37alu082d | Ud | Válvula de esfera para cierre del circuito del colector de 1" de diámetro, modelo Vario "UPONOR IBERIA". (material) | 2 | 106356.28 | 212712.560 |
| mt37alu015d | Ud | Curvatubos de plástico, modelo Fix "UPONOR IBERIA". (material) | 8 | 7262.57 | 58100.560 |
| mt37alu031s | Ud | Armario de acero galvanizado, de 80x550x730 mm, modelo Vario IW "UPONOR IBERIA", para colector de 2 a 4 salidas, regulable en altura, con barra curvatubos. (material) | 1 | 424994.77 | 424994.770 |
| mt37alu032s | Ud | Puerta bloqueable para armario de acero, acabado pintado color blanco RAL 9010, de 500x730 mm, modelo Vario IW S "UPONOR IBERIA". (material) | 1 | 524518.87 | 524518.870 |
| mo004 | h | Oficial 1ª calefactor. (mano de obra) | 1.967 | 26179.17 | 51494.427 |
| mo103 | h | Ayudante calefactor. (mano de obra) | 1.967 | 19008.41 | 37389.542 |
| % | % | Herramienta menor | 2 % | 2592963.939 | 51859.279 |
|  |  | Costes directos |  |  | 2644823.218 |

Residuos:
- colocación: mt37alu009J; factor de residuo 0.0165

## Recursos

**mt37alu009J** Ud Colector premontado de poliamida reforzada
Datos técnicos: Coste energético 39.743 MJ; Emisión de CO2 2.008 kg; Código LER 17 02 03; Masa del elemento 0.41 kg; Volumen 0.000683 m3
Residuos:
- embalaje: re150101 Envases de papel y cartón. (componente de residuo); rendimiento 0.042 kg; Código LER 15 01 01; Masa del elemento 1 kg; Volumen 0.001333 m3

**mt37alu005r** Ud Racor hembra de 16 mm x 3/4" eurocono, modelo Vario "UPONOR IBERIA"
Datos técnicos: Coste energético 23.583 MJ; Emisión de CO2 1.642 kg
Residuos:
- embalaje: re150101 Envases de papel y cartón; rendimiento 0.072 kg

**mt37alu082d** Ud Válvula de esfera para cierre del circuito del colector de 1" de diámetro, modelo Vario "UPONOR IBERIA"
Datos técnicos: Coste energético 254.804 MJ; Emisión de CO2 17.171 kg
Residuos:
- embalaje: re150101 Envases de papel y cartón; rendimiento 0.072 kg

**mt37alu031s** Ud Armario de acero galvanizado
Datos técnicos: Coste energético 0.019 MJ; Emisión de CO2 0.031 kg
Residuos:
- embalaje: re150101 Envases de papel y cartón; rendimiento 0.036 kg

**mt37alu032s** Ud Puerta bloqueable para armario de acero
Datos técnicos: Coste energético 0.019 MJ; Emisión de CO2 0.031 kg
Residuos:
- embalaje: re150101 Envases de papel y cartón; rendimiento 0.036 kg
