# Sistema de calefacción y refrigeración por suelo radiante de baja altura, con capa de mortero

- Propiedad del archivo: CYPE Ingenieros S.A.
- Formato: FIEBDC-3/2016
- Programa: Generador de precios de la construcción. CYPE Ingenieros, S.A.
- Fecha: 19/06/2024
- Ámbito geográfico: Colombia
- Divisa: COP
- Costes indirectos: 3 %
- Gastos generales: 13 %
- Beneficio industrial: 6 %
- IVA: 16 %

## I Instalaciones

### IC Calefacción, refrigeración, climatización y A.C.S.

#### ICE Emisores por agua para calefacción y refrigeración

**ICE130** m² Sistema de calefacción y refrigeración por suelo radiante de baja altura, con capa de mortero.
Sistema de calefacción por suelo radiante de baja altura "UPONOR IBERIA", compuesto por, banda de espuma de polietileno (PE), de 60x8 mm, modelo Minitec, panel portatubos de poliestireno, válido para tubo de 9,9 mm de diámetro, con lámina autoadhesiva, de 1120x720 mm y 12 mm de altura total, modelo Minitec, tubo de polietileno reticulado (PE-Xa) con barrera de oxígeno (EVOH), de 9,9 mm de diámetro exterior y 1,1 mm de espesor, modelo Minitec Comfort Pipe y mortero autonivelante, "UPONOR IBERIA", con resistencia a compresión de 20 N/mm², resistencia a flexión de 4 N/mm², de 15 mm de espesor. Totalmente montado, conexionado y probado.
Incluye: Preparación y limpieza de la superficie de apoyo. Replanteo de la instalación. Fijación del zócalo perimetral. Colocación de los paneles. Replanteo de la tubería. Colocación y fijación de las tuberías. Fundido y extendido de la capa de mortero autonivelante.
Criterio de medición de proyecto: Superficie útil, medida según documentación gráfica de Proyecto.
Criterio de medición de obra: Se medirá la superficie realmente ejecutada según especificaciones de Proyecto.

| Código | Ud | Descripción | Rendimiento | Precio | Importe |
|---|---|---|---|---|---|
| mt17epu026d | m | Banda de espuma de polietileno (PE), de 60x8 mm, modelo Minitec "UPONOR IBERIA". (material) | 0.6 | 13223.1 | 7933.860 |
| mt17epu015d | m² | Panel portatubos de poliestireno, válido para tubo de 9,9 mm de diámetro, con lámina autoadhesiva, de 1120x720 mm y 12 mm de altura total, modelo Minitec "UPONOR IBERIA", paso del tubo múltiplo de 5 cm. (material) | 1 | 234037.28 | 234037.280 |
| mt37tpu017d | m | Tubo de polietileno reticulado (PE-Xa) con barrera de oxígeno (EVOH), de 9,9 mm de diámetro exterior y 1,1 mm de espesor, modelo Minitec Comfort Pipe, "UPONOR IBERIA", según ISO 15875-2. (material) | 10 | 8446.1 | 84461.000 |
| mt09mal020a | m³ | Mortero autonivelante, con resistencia a compresión de 20 N/mm², resistencia a flexión de 4 N/mm², a base de sulfato cálcico, para espesores de 2,5 a 7,0 cm, usado en nivelación de pisos. (material) | 0.015 | 547842.85 | 8217.643 |
| mt08aaa010a | m³ | Agua. (material) | 0.004 | 3281.16 | 13.125 |
| mq06pym020 | h | Mezcladora-bombeadora para morteros autonivelantes. (maquinaria) | 0.058 | 27544.02 | 1597.553 |
| mo004 | h | Oficial 1ª calefactor. (mano de obra) | 0.824 | 26179.17 | 21571.636 |
| mo103 | h | Ayudante calefactor. (mano de obra) | 0.824 | 19008.41 | 15662.930 |
| mo031 | h | Oficial 1ª aplicador de mortero autonivelante. (mano de obra) | 0.061 | 25476.92 | 1554.092 |
| mo069 | h | Ayudante aplicador de mortero autonivelante. (mano de obra) | 0.061 | 19044.65 | 1161.724 |
| % | % | Herramienta menor | 2 % | 376210.843 | 7524.217 |
|  |  | Costes directos |  |  | 383735.060 |

Residuos:
- colocación: mt17epu026d Banda de espuma de polietileno (PE), de 60x8 mm, modelo Minitec "UPONOR IBERIA"; factor de residuo 0.0598214
- colocación: mt17epu015d; factor de residuo 0.024
- colocación: mt37tpu017d; factor de residuo 0.0275
- colocación: mt09mal020a; factor de residuo 0.0036

## Recursos

**mt17epu026d** m Banda de espuma de polietileno (PE), de 60x8 mm, modelo Minitec "UPONOR IBERIA"
Datos técnicos: Coste energético 4.712 MJ; Emisión de CO2 0.169 kg; Código LER 17 06 04; Masa del elemento 0.0336 kg; Volumen 0.000056 m3
Residuos:
- embalaje: re170203 Plástico. (componente de residuo); rendimiento 0.001 kg; Código LER 17 02 03; Masa del elemento 1 kg; Volumen 0.001667 m3

**mt17epu015d** m² Panel portatubos de poliestireno
Datos técnicos: Coste energético 6.465 MJ; Emisión de CO2 0.303 kg; Código LER 17 06 04; Masa del elemento 0.06 kg; Volumen 0.0001 m3
Residuos:
- embalaje: re170203 Plástico; rendimiento 0.034 kg

**mt37tpu017d** m Tubo de polietileno reticulado (PE-Xa) con barrera de oxígeno (EVOH)
Datos técnicos: Coste energético 4.263 MJ; Emisión de CO2 0.212 kg; Código LER 17 02 03; Masa del elemento 0.044 kg; Volumen 0.000073 m3

**mt09mal020a** m³ Mortero autonivelante
Datos técnicos: Coste energético 1365.000 MJ; Emisión de CO2 105.000 kg; Código LER 17 01 01; Masa del elemento 2100 kg; Volumen 1.4 m3

**mt08aaa010a** m³ Agua
Datos técnicos: Coste energético 60.000 MJ; Emisión de CO2 30.000 kg
