# Equipo de aire acondicionado con unidad interior de pared, sistema aire-aire split 1x1

- Propiedad del archivo: CYPE INGENIEROS, S.A.
- Formato: FIEBDC-3/2002
- Ámbito geográfico: Colombia
- Divisa: COP
- Costes indirectos: 3.00 %
- Gastos generales: 13.00 %
- Beneficio industrial: 6.00 %
- IVA: 16.00 %

## I Instalaciones

### IC Calefacción, refrigeración, climatización y A.C.S.

#### ICN Unidades autónomas de climatización

**ICN020** Ud Equipo de aire acondicionado con unidad interior de pared, sistema aire-aire split 1x1.
Equipo de aire acondicionado, sistema aire-aire split 1x1, para gas R-32, bomba de calor, alimentación monofásica (230V/50Hz), modelo climaVAIR intro VAIL1-030 WN "VAILLANT", potencia frigorífica nominal 3,2 kW, potencia frigorífica mínima/máxima: 0,9/3,6 kW, consumo eléctrico en refrigeración 0,99 kW, SEER 6,1 (clase A++), potencia calorífica nominal 3,4 kW, potencia calorífica mínima/máxima: 0,9/4 kW, consumo eléctrico en calefacción 0,92 kW, SCOP 4 (clase A+), formado por una unidad interior de pared VAIL1-030 WNI, presión sonora mínima/máxima: 26/41 dBA, dimensiones 254x819x185 mm, peso 8,5 kg, filtro purificador del aire, mando a distancia inalámbrico, y una unidad exterior VAIL1-030 WO, potencia sonora 64 dBA, dimensiones 550x732x330 mm, peso 25 kg, longitud máxima de tubería 15 m, diferencia máxima de altura entre la unidad exterior y la unidad interior 10 m. Accesorios: módulo con comunicación vía Wi-Fi para control desde smartphone o tablet. Incluso elementos antivibratorios de suelo para apoyo de la unidad exterior.
Criterio de valoración económica: El precio no incluye la canalización ni el cableado eléctrico de alimentación.
Incluye: Replanteo de las unidades. Colocación y fijación de la unidad interior. Colocación y fijación de la unidad exterior. Conexión a las líneas frigoríficas. Conexión a la red eléctrica. Conexión a la red de desagüe. Puesta en marcha.
Criterio de medición de proyecto: Número de unidades previstas, según documentación gráfica de Proyecto.
Criterio de medición de obra: Se medirá el número de unidades realmente ejecutadas según especificaciones de Proyecto.

| Código | Ud | Descripción | Rendimiento | Precio | Importe |
|---|---|---|---|---|---|
| mt42vai320fb | Ud | Equipo de aire acondicionado, sistema aire-aire split 1x1, para gas R-32, bomba de calor, alimentación monofásica (230V/50Hz), modelo climaVAIR intro VAIL1-030 WN "VAILLANT", potencia frigorífica nominal 3,2 kW, potencia frigorífica mínima/máxima: 0,9/3,6 kW, consumo eléctrico en refrigeración 0,99 kW, SEER 6,1 (clase A++), potencia calorífica nominal 3,4 kW, potencia calorífica mínima/máxima: 0,9/4 kW, consumo eléctrico en calefacción 0,92 kW, SCOP 4 (clase A+), formado por una unidad interior de pared VAIL1-030 WNI, presión sonora mínima/máxima: 26/41 dBA, dimensiones 254x819x185 mm, peso 8,5 kg, filtro purificador del aire, mando a distancia inalámbrico, y una unidad exterior VAIL1-030 WO, potencia sonora 64 dBA, dimensiones 550x732x330 mm, peso 25 kg, longitud máxima de tubería 15 m, diferencia máxima de altura entre la unidad exterior y la unidad interior 10 m. (material) | 1.000 | 4710000.09 | 4710000.09 |
| mt42vai800a | Ud | Módulo con comunicación vía Wi-Fi para control desde smartphone o tablet "VAILLANT". (material) | 1.000 | 292546.59 | 292546.59 |
| mt42www080 | Ud | Kit de amortiguadores antivibración de suelo, formado por cuatro amortiguadores de caucho, con sus tornillos, tuercas y arandelas correspondientes. (material) | 1.000 | 46807.46 | 46807.46 |
| mo005 | h | Oficial 1ª instalador de climatización. (mano de obra) | 2.258 | 26179.17 | 59112.57 |
| mo104 | h | Ayudante instalador de climatización. (mano de obra) | 2.258 | 19008.41 | 42920.99 |
| % | % | Herramienta menor | 2 % | 5151387.70 | 103027.75 |
|  |  | Costes directos |  |  | 5254415.45 |
