# Separador hidráulico

- Propiedad del archivo: CYPE INGENIEROS, S.A.
- Formato: FIEBDC-3/2002
- Ámbito geográfico: Colombia
- Divisa: COP
- Costes indirectos: 3.00 %
- Gastos generales: 13.00 %
- Beneficio industrial: 6.00 %
- IVA: 16.00 %

## I Instalaciones

### IC Calefacción, refrigeración, climatización y A.C.S.

#### ICS Sistemas de conducción de agua

**ICS120** Ud Separador hidráulico.
Desacoplador hidráulico, para un caudal máximo de 1800 l/h, modelo WH 27 "VAILLANT", con aislamiento térmico.
Incluye: Replanteo. Colocación. Conexionado y comprobación de su correcto funcionamiento.
Criterio de medición de proyecto: Número de unidades previstas, según documentación gráfica de Proyecto.
Criterio de medición de obra: Se medirá el número de unidades realmente ejecutadas según especificaciones de Proyecto.

| Código | Ud | Descripción | Rendimiento | Precio | Importe |
|---|---|---|---|---|---|
| mt38vai700a | Ud | Desacoplador hidráulico, para un caudal máximo de 1800 l/h, modelo WH 27 "VAILLANT", con aislamiento térmico. (material) | 1.000 | 1349306.16 | 1349306.16 |
| mo011 | h | Oficial 1ª montador. (mano de obra) | 0.226 | 26179.17 | 5916.49 |
| mo080 | h | Ayudante montador. (mano de obra) | 0.226 | 19044.65 | 4304.09 |
| % | % | Herramienta menor | 2 % | 1359526.74 | 27190.53 |
|  |  | Costes directos |  |  | 1386717.27 |
