# Sistema de captación solar térmica para instalación individual, integrado en cubierta inclinada

- Propiedad del archivo: CYPE Ingenieros S.A.
- Formato: FIEBDC-3/2016
- Programa: Generador de precios de la construcción. CYPE Ingenieros, S.A.
- Fecha: 19/06/2024
- Ámbito geográfico: Colombia
- Divisa: COP
- Costes indirectos: 3 %
- Gastos generales: 13 %
- Beneficio industrial: 6 %
- IVA: 16 %

## I Instalaciones

### IC Calefacción, refrigeración, climatización y A.C.S.

#### ICB Captación solar

**ICB007** Ud Sistema de captación solar térmica para instalación individual, integrado en cubierta inclinada.
Calentador solar térmico completo, partido, modelo auroSTEP plus 1.150 MIP-V "VAILLANT", para colocación sobre colocación integrada en tejado, formado por un panel VFK 145 V, en posición vertical, de 2033x1233x80 mm, superficie útil 2,35 m², rendimiento óptico 0,8, coeficiente de pérdidas primario 2,41 W/m²K y coeficiente de pérdidas secundario 0,049 W/m²K², marco de aluminio, absorbedor con tratamiento selectivo, cubierta protectora con vidrio de seguridad de 3,2 mm de espesor, interacumulador de A.C.S. de acero vitrificado VIH S1 150/4 B, eficiencia energética clase B, de 150 l, 600 mm de diámetro, 1065 mm de altura, con bomba de circulación, vaso de expansión de 18 l, centralita solar y ánodo de magnesio, tuberías y soportes para integración en tejado, juego de tuberías flexibles para conexión de calentador solar térmico a interacumulador de A.C.S., de 10 m de longitud, juego de racores acodados para la unión de las tuberías a el calentador solar térmico, juego de racores rectos para la unión de las tuberías a el interacumulador de A.C.S., bidón de 10 l de fluido anticongelante. Incluso líquido de relleno para calentador solar térmico. Totalmente montado, conexionado y probado.
Incluye: Replanteo del conjunto. Colocación de la estructura soporte. Colocación y fijación de los paneles sobre la estructura soporte. Colocación del sistema de acumulación solar. Conexionado con la red de conducción de agua. Llenado del circuito.
Criterio de medición de proyecto: Número de unidades previstas, según documentación gráfica de Proyecto.
Criterio de medición de obra: Se medirá el número de unidades realmente ejecutadas según especificaciones de Proyecto.

| Código | Ud | Descripción | Rendimiento | Precio | Importe |
|---|---|---|---|---|---|
| mt38vai210i | Ud | Calentador solar térmico completo, partido, modelo auroSTEP plus 1.150 MIP-V "VAILLANT", para colocación sobre colocación integrada en tejado, formado por un panel VFK 145 V, en posición vertical, de 2033x1233x80 mm, superficie útil 2,35 m², rendimiento óptico 0,8, coeficiente de pérdidas primario 2,41 W/m²K y coeficiente de pérdidas secundario 0,049 W/m²K², marco de aluminio, absorbedor con tratamiento selectivo, cubierta protectora con vidrio de seguridad de 3,2 mm de espesor, interacumulador de A.C.S. de acero vitrificado VIH S1 150/4 B, eficiencia energética clase B, de 150 l, 600 mm de diámetro, 1065 mm de altura, con bomba de circulación, vaso de expansión de 18 l, centralita solar y ánodo de magnesio, tuberías y soportes para integración en tejado. (material) | 1 | 18458508.260000002 | 18458508.260 |
| mt38vai538a | Ud | Bidón de 10 l de fluido anticongelante, "VAILLANT". (material) | 2 | 323833.47 | 647666.940 |
| mt38vai540a | Ud | Juego de tuberías flexibles para conexión de calentador solar térmico a interacumulador de A.C.S., de 10 m de longitud, "VAILLANT". (material) | 1 | 1646153.51 | 1646153.510 |
| mt38vai544a | Ud | Juego de racores acodados para la unión de las tuberías a el calentador solar térmico, "VAILLANT", de 10 mm de diámetro. (material) | 1 | 161916.74 | 161916.740 |
| mt38vai545a | Ud | Juego de racores rectos para la unión de las tuberías a el interacumulador de A.C.S., "VAILLANT", de 10 mm de diámetro. (material) | 1 | 161916.74 | 161916.740 |
| mo009 | h | Oficial 1ª instalador de captadores solares. (mano de obra) | 3.386 | 26179.17 | 88642.670 |
| mo108 | h | Ayudante instalador de captadores solares. (mano de obra) | 3.386 | 19008.41 | 64362.476 |
| % | % | Herramienta menor | 2 % | 21229167.336 | 424583.347 |
|  |  | Costes directos |  |  | 21653750.683 |

## Recursos

**mt38vai210i** Ud Calentador solar térmico completo
Datos técnicos: Coste energético 3969.768 MJ; Emisión de CO2 205.725 kg
Residuos:
- embalaje: re150101 Envases de papel y cartón. (componente de residuo); rendimiento 2.902 kg; Código LER 15 01 01; Masa del elemento 1 kg; Volumen 0.001333 m3
