# Caldera a gas, colectiva, de condensación, mural

- Propiedad del archivo: CYPE Ingenieros S.A.
- Formato: FIEBDC-3/2016
- Programa: Generador de precios de la construcción. CYPE Ingenieros, S.A.
- Fecha: 19/06/2024
- Ámbito geográfico: Colombia
- Divisa: COP
- Costes indirectos: 3 %
- Gastos generales: 13 %
- Beneficio industrial: 6 %
- IVA: 16 %

## I Instalaciones

### IC Calefacción, refrigeración, climatización y A.C.S.

#### ICG Calderas a gas

**ICG238** Ud Caldera a gas, colectiva, de condensación, mural.
Caldera mural, de condensación, modelo VM ES 806/5-5 ecoTEC plus "VAILLANT", potencia útil de 15 a 75 kW (80/60°C), potencia para el interacumulador de A.C.S. 76 kW, dimensiones 960x480x602 mm, con quemador modulante de gas natural, con tecnología Stop&Start de ajuste automático de la potencia de arranque, tecnología multisensores, sistema Comfort Safe de funcionamiento de emergencia, bomba de circulación de alta eficiencia, intercambiador de acero inoxidable, sistema ADS de diagnóstico con pantalla retroiluminada, sistema AKS (Aqua Kondens System) de aprovechamiento de la energía de condensación para producir agua caliente mediante interacumulador y sistema inteligente de acumulación AIS, kit hidráulico, aislamiento térmico para kit hidráulico, llaves de corte, aislamiento térmico para las llaves de corte, válvula de seguridad. Totalmente montada, conexionada y probada.
Incluye: Replanteo. Presentación de los elementos. Montaje de la caldera y sus accesorios. Conexionado con las redes de conducción de agua, de gas, de salubridad y eléctrica, y con el ducto de evacuación de los productos de la combustión. Puesta en marcha.
Criterio de medición de proyecto: Número de unidades previstas, según documentación gráfica de Proyecto.
Criterio de medición de obra: Se medirá el número de unidades realmente ejecutadas según especificaciones de Proyecto.

| Código | Ud | Descripción | Rendimiento | Precio | Importe |
|---|---|---|---|---|---|
| mt38vai015a | Ud | Caldera mural, de condensación, modelo VM ES 806/5-5 ecoTEC plus "VAILLANT", potencia útil de 15 a 75 kW (80/60°C), potencia para el interacumulador de A.C.S. 76 kW, dimensiones 960x480x602 mm, con quemador modulante de gas natural, con tecnología Stop&Start de ajuste automático de la potencia de arranque, tecnología multisensores, sistema Comfort Safe de funcionamiento de emergencia, bomba de circulación de alta eficiencia, intercambiador de acero inoxidable, sistema ADS de diagnóstico con pantalla retroiluminada, sistema AKS (Aqua Kondens System) de aprovechamiento de la energía de condensación para producir agua caliente mediante interacumulador y sistema inteligente de acumulación AIS. (material) | 1 | 37726600.229999997 | 37726600.230 |
| mt38vai502a | Ud | Kit hidráulico, "VAILLANT", formado por bomba de circulación con aislamiento térmico, válvula de llenado y conexiones hidráulicas para el vaso de expansión y la válvula de seguridad. (material) | 1 | 4857502.17 | 4857502.170 |
| mt38vai596a | Ud | Aislamiento térmico para kit hidráulico, "VAILLANT". (material) | 1 | 620680.83 | 620680.830 |
| mt38vai504a | Ud | Llaves de corte, "VAILLANT". (material) | 1 | 1133417.18 | 1133417.180 |
| mt38vai505b | Ud | Aislamiento térmico para las llaves de corte, "VAILLANT". (material) | 1 | 188902.86 | 188902.860 |
| mt38vai506a | Ud | Válvula de seguridad, "VAILLANT", tarada a 6 bar. (material) | 1 | 377805.72 | 377805.720 |
| mt38www010 | Ud | Material auxiliar para instalaciones de calefacción. (material) | 1 | 9067.34 | 9067.340 |
| mo004 | h | Oficial 1ª calefactor. (mano de obra) | 4.6 | 26179.17 | 120424.182 |
| mo103 | h | Ayudante calefactor. (mano de obra) | 4.6 | 19008.41 | 87438.686 |
| % | % | Herramienta menor | 2 % | 45121839.198 | 902436.784 |
|  |  | Costes directos |  |  | 46024275.982 |

## Recursos

**mt38vai015a** Ud Caldera mural, de condensación
Datos técnicos: Coste energético 6167.153 MJ; Emisión de CO2 484.110 kg
Residuos:
- embalaje: re150101 Envases de papel y cartón. (componente de residuo); rendimiento 2.853 kg; Código LER 15 01 01; Masa del elemento 1 kg; Volumen 0.001333 m3
- embalaje: re170201 Madera. (componente de residuo); rendimiento 0.689 kg; Código LER 17 02 01; Masa del elemento 1 kg; Volumen 0.000909 m3
