# Separador hidráulico

- Propiedad del archivo: CYPE Ingenieros S.A.
- Formato: FIEBDC-3/2016
- Programa: Generador de precios de la construcción. CYPE Ingenieros, S.A.
- Fecha: 19/06/2024
- Ámbito geográfico: Colombia
- Divisa: COP
- Costes indirectos: 3 %
- Gastos generales: 13 %
- Beneficio industrial: 6 %
- IVA: 16 %

## I Instalaciones

### IC Calefacción, refrigeración, climatización y A.C.S.

#### ICS Sistemas de conducción de agua

**ICS120** Ud Separador hidráulico.
Desacoplador hidráulico, para un caudal máximo de 29000 l/h, modelo WH C 350 "VAILLANT".
Incluye: Replanteo. Colocación. Conexionado y comprobación de su correcto funcionamiento.
Criterio de medición de proyecto: Número de unidades previstas, según documentación gráfica de Proyecto.
Criterio de medición de obra: Se medirá el número de unidades realmente ejecutadas según especificaciones de Proyecto.

| Código | Ud | Descripción | Rendimiento | Precio | Importe |
|---|---|---|---|---|---|
| mt38vai701p | Ud | Desacoplador hidráulico, para un caudal máximo de 29000 l/h, modelo WH C 350 "VAILLANT". (material) | 1 | 9741990.470000001 | 9741990.470 |
| mo011 | h | Oficial 1ª montador. (mano de obra) | 0.226 | 26179.17 | 5916.492 |
| mo080 | h | Ayudante montador. (mano de obra) | 0.226 | 19044.65 | 4304.091 |
| % | % | Herramienta menor | 2 % | 9752211.053 | 195044.221 |
|  |  | Costes directos |  |  | 9947255.274 |
