# Caldera a gas, doméstica, de condensación, de pie, para calefacción y A.C.S

- Propiedad del archivo: CYPE INGENIEROS, S.A.
- Formato: FIEBDC-3/2002
- Ámbito geográfico: Colombia
- Divisa: COP
- Costes indirectos: 3.00 %
- Gastos generales: 13.00 %
- Beneficio industrial: 6.00 %
- IVA: 16.00 %

## I Instalaciones

### IC Calefacción, refrigeración, climatización y A.C.S.

#### ICG Calderas a gas

**ICG230** Ud Caldera a gas, doméstica, de condensación, de pie, para calefacción y A.C.S.
Caldera de pie, de condensación, para calefacción y A.C.S. acumulada, modelo VSC 206/4-5 90 ecoCOMPACT "VAILLANT", potencia útil de 4 a 20 kW (80/60°C), potencia de A.C.S. 24 kW, acumulador de A.C.S. de 90 l, caudal de A.C.S. 24,4 l/min para salto térmico de 30°C, dimensiones 1319x595x693 mm, con quemador modulante de gas natural, eficiencia energética clase A en calefacción, eficiencia energética clase A en A.C.S., perfil de consumo XL en A.C.S., con sistema electrónico con tecnología eBus y conexiones eléctricas ProE, sistema ADS de diagnóstico con pantalla retroiluminada, sistema Comfort Safe de funcionamiento de emergencia, bomba de circulación de alta eficiencia, vaso de expansión de 4 l para A.C.S. y vaso de expansión de 12 l para calefacción. Accesorios: kit hidráulico; ánodo electrónico para protección contra la corrosión; sifón para conexión con la red de recogida de condensados y conexión para válvula de seguridad; neutralizador de condensados. Totalmente montada, conexionada y probada.
Incluye: Replanteo. Presentación de los elementos. Montaje de la caldera y sus accesorios. Conexionado con las redes de conducción de agua, de gas, de salubridad y eléctrica, y con el ducto de evacuación de los productos de la combustión. Puesta en marcha.
Criterio de medición de proyecto: Número de unidades previstas, según documentación gráfica de Proyecto.
Criterio de medición de obra: Se medirá el número de unidades realmente ejecutadas según especificaciones de Proyecto.

| Código | Ud | Descripción | Rendimiento | Precio | Importe |
|---|---|---|---|---|---|
| mt38vai045e | Ud | Caldera de pie, de condensación, para calefacción y A.C.S. acumulada, modelo VSC 206/4-5 90 ecoCOMPACT "VAILLANT", potencia útil de 4 a 20 kW (80/60°C), potencia de A.C.S. 24 kW, acumulador de A.C.S. de 90 l, caudal de A.C.S. 24,4 l/min para salto térmico de 30°C, dimensiones 1319x595x693 mm, con quemador modulante de gas natural, eficiencia energética clase A en calefacción, eficiencia energética clase A en A.C.S., perfil de consumo XL en A.C.S., con sistema electrónico con tecnología eBus y conexiones eléctricas ProE, sistema ADS de diagnóstico con pantalla retroiluminada, sistema Comfort Safe de funcionamiento de emergencia, bomba de circulación de alta eficiencia, vaso de expansión de 4 l para A.C.S. y vaso de expansión de 12 l para calefacción. (material) | 1.000 | 21304479.77 | 21304479.77 |
| mt38vai514a | Ud | Kit hidráulico, "VAILLANT", formado por llaves de corte, llaves de llenado y vaciado, grupo de seguridad y llave de gas no precintable. (material) | 1.000 | 1483223.28 | 1483223.28 |
| mt38vai517a | Ud | Ánodo electrónico para protección contra la corrosión, "VAILLANT". (material) | 1.000 | 1267481.70 | 1267481.70 |
| mt38vai510a | Ud | Sifón para conexión con la red de recogida de condensados y conexión para válvula de seguridad, "VAILLANT". (material) | 1.000 | 80903.09 | 80903.09 |
| mt38vai512a | Ud | Neutralizador de condensados, "VAILLANT", para colocar entre la caldera y el tubo de desagüe. (material) | 1.000 | 377547.74 | 377547.74 |
| mt38www012 | Ud | Material auxiliar para instalaciones de calefacción y A.C.S. (material) | 1.000 | 11326.43 | 11326.43 |
| mo004 | h | Oficial 1ª calefactor. (mano de obra) | 3.688 | 27359.16 | 100900.58 |
| mo103 | h | Ayudante calefactor. (mano de obra) | 3.688 | 19865.18 | 73262.78 |
| % | % | Herramienta menor | 2 % | 24699125.37 | 493982.51 |
|  |  | Costes directos |  |  | 25193107.88 |
