# Grupo hidráulico solar

- Propiedad del archivo: CYPE Ingenieros S.A.
- Formato: FIEBDC-3/2016
- Programa: Generador de precios de la construcción. CYPE Ingenieros, S.A.
- Fecha: 14/10/2024
- Ámbito geográfico: Colombia
- Divisa: COP
- Costes indirectos: 3 %
- Gastos generales: 13 %
- Beneficio industrial: 6 %
- IVA: 16 %

## I Instalaciones

### IC Calefacción, refrigeración, climatización y A.C.S.

#### ICS Sistemas de conducción de agua

**ICS051** Ud Grupo hidráulico solar.
Grupo hidráulico solar, modelo VMS 70 "VAILLANT", formado por bomba de circulación modulante, dos válvulas de corte con función antirretorno, termómetros en impulsión y en retorno, válvulas de llenado y vaciado, purgador de aire con manómetro, válvula de seguridad tarada a 6 bar y conexión para vaso de expansión, kit de conexiones hidráulicas para grupo hidráulico solar VMS 70.
Incluye: Replanteo. Colocación. Conexionado. Comprobación de su correcto funcionamiento.
Criterio de medición de proyecto: Número de unidades previstas, según documentación gráfica de Proyecto.
Criterio de medición de obra: Se medirá el número de unidades realmente ejecutadas según especificaciones de Proyecto.

| Código | Ud | Descripción | Rendimiento | Precio | Importe |
|---|---|---|---|---|---|
| mt38vai565a | Ud | Grupo hidráulico solar, modelo VMS 70 "VAILLANT", formado por bomba de circulación modulante, dos válvulas de corte con función antirretorno, termómetros en impulsión y en retorno, válvulas de llenado y vaciado, purgador de aire con manómetro, válvula de seguridad tarada a 6 bar y conexión para vaso de expansión. (material) | 1 | 3559735.86 | 3559735.860 |
| mt38vai567a | Ud | Kit de conexiones hidráulicas para grupo hidráulico solar VMS 70, "VAILLANT". (material) | 1 | 215741.57 | 215741.570 |
| mo004 | h | Oficial 1ª calefactor. (mano de obra) | 0.366 | 27359.16 | 10013.453 |
| mo103 | h | Ayudante calefactor. (mano de obra) | 0.366 | 19865.18 | 7270.656 |
| % | % | Herramienta menor | 2 % | 3792761.539 | 75855.231 |
|  |  | Costes directos |  |  | 3868616.770 |
