# Sistema "VELUX" de lucera para tejados, sobre espacio no habitable

- Propiedad del archivo: CYPE INGENIEROS, S.A.
- Formato: FIEBDC-3/2002
- Ámbito geográfico: Colombia
- Divisa: COP
- Costes indirectos: 3.00 %
- Gastos generales: 13.00 %
- Beneficio industrial: 6.00 %
- IVA: 16.00 %

## L Carpintería, closets, cerrajería, vidrios y protecciones solares

### LC Carpintería

#### LCN Ventanas para tejados

**LCN020** Ud Sistema "VELUX" de lucera para tejados, sobre espacio no habitable.
Lucera de cubierta, sobre espacio no habitable, modelo VLT 0000Z "VELUX", con apertura proyectante, de accionamiento manual mediante manilla inferior, de 46x61 cm, realizada en madera laminada de pino nórdico con acabado en negro, con doble acristalamiento (-00H) (vidrio interior Float de 3 mm, cámara de aire de 10 mm, vidrio exterior Float de 3 mm y separador de acero galvanizado), marco de estanqueidad y babero de aluminio, con estor, modelo RLG 0000Z, en tejado con pendientes de 15° a 60°.
Incluye: Replanteo. Presentación, aplomado y nivelación de la lucera. Fijación de la lucera al hueco dejado en la losa. Sellado de juntas perimetrales. Colocación de los elementos de estanqueidad.
Criterio de medición de proyecto: Número de unidades previstas, según documentación gráfica de Proyecto.
Criterio de medición de obra: Se medirá el número de unidades realmente ejecutadas según especificaciones de Proyecto.

| Código | Ud | Descripción | Rendimiento | Precio | Importe |
|---|---|---|---|---|---|
| mt22ltv015a | Ud | Lucera de cubierta, sobre espacio no habitable, modelo VLT 0000Z "VELUX", con apertura proyectante, de accionamiento manual mediante manilla inferior, de 46x61 cm, realizada en madera laminada de pino nórdico con acabado en negro, con doble acristalamiento (-00H) (vidrio interior Float de 3 mm, cámara de aire de 10 mm, vidrio exterior Float de 3 mm y separador de acero galvanizado), marco de estanqueidad y babero de aluminio. (material) | 1.000 | 395686.63 | 395686.63 |
| mt22vtw075a | Ud | Estor, modelo RLG 0000Z "VELUX", para lucera de cubierta. (material) | 1.000 | 109238.64 | 109238.64 |
| op00cla010 |  | Clavadora neumática. | 1.000 | 0.00 | 0.00 |
| op00cep010 |  | Garlopa. | 1.000 | 0.00 | 0.00 |
| op00ato010 |  | Atornillador. | 1.000 | 0.00 | 0.00 |
| mo011 | h | Oficial 1ª montador. (mano de obra) | 0.903 | 26179.17 | 23639.79 |
| mo080 | h | Ayudante montador. (mano de obra) | 0.452 | 19044.65 | 8608.18 |
| % | % | Herramienta menor | 2 % | 537173.24 | 10743.46 |
|  |  | Costes directos |  |  | 547916.70 |
