# Sistema "VELUX" de ventana para cubierta plana

- Propiedad del archivo: CYPE Ingenieros S.A.
- Formato: FIEBDC-3/2016
- Programa: Generador de precios de la construcción. CYPE Ingenieros, S.A.
- Fecha: 19/06/2024
- Ámbito geográfico: Colombia
- Divisa: COP
- Costes indirectos: 3 %
- Gastos generales: 13 %
- Beneficio industrial: 6 %
- IVA: 16 %

## L Carpintería, closets, cerrajería, vidrios y protecciones solares

### LC Carpintería

#### LCS Ventanas para cubiertas planas

**LCS020** Ud Sistema "VELUX" de ventana para cubierta plana.
Ventana para cubierta plana, modelo CVP 060060 0073U "VELUX", practicable con apertura proyectante de accionamiento manual hasta 15 cm mediante barra telescópica, de 60x60 cm, marco y hoja de PVC, color blanco, con aislamiento interior de poliestireno, cúpula exterior transparente, parabólica, ISD 0000, de polimetilmetacrilato (PMMA), doble acristalamiento interior aislante de seguridad (73Q) (vidrio interior laminar de 3+3 mm, cámara de aire rellena de gas argón de 14,5 mm, vidrio exterior Float de 4 mm con recubrimiento aislante y separador de acero inoxidable). Totalmente equipada, montada y probada.
Incluye: Replanteo. Presentación, aplomado y nivelación del marco. Fijación del marco al hueco dejado en la losa. Sellado de juntas perimetrales. Colocación y fijación de la cúpula sobre el marco.
Criterio de medición de proyecto: Número de unidades previstas, según documentación gráfica de Proyecto.
Criterio de medición de obra: Se medirá el número de unidades realmente ejecutadas según especificaciones de Proyecto.

| Código | Ud | Descripción | Rendimiento | Precio | Importe |
|---|---|---|---|---|---|
| mt24vqp006a | Ud | Ventana para cubierta plana, modelo CVP 060060 0073U "VELUX", practicable con apertura proyectante de accionamiento manual hasta 15 cm mediante barra telescópica, de 60x60 cm, marco y hoja de PVC, color blanco, con aislamiento interior de poliestireno, cúpula exterior transparente, parabólica, ISD 0000, de polimetilmetacrilato (PMMA), doble acristalamiento interior aislante de seguridad (73Q) (vidrio interior laminar de 3+3 mm, cámara de aire rellena de gas argón de 14,5 mm, vidrio exterior Float de 4 mm con recubrimiento aislante y separador de acero inoxidable). (material) | 1 | 1827686.48 | 1827686.480 |
| mo011 | h | Oficial 1ª montador. (mano de obra) | 1.58 | 26179.17 | 41363.089 |
| mo080 | h | Ayudante montador. (mano de obra) | 0.79 | 19044.65 | 15045.274 |
| % | % | Herramienta menor | 2 % | 1884094.843 | 37681.897 |
|  |  | Costes directos |  |  | 1921776.740 |

## Recursos

**mt24vqp006a** Ud Ventana para cubierta plana
Datos técnicos: Coste energético 768.312 MJ; Emisión de CO2 73.011 kg
Residuos:
- embalaje: re170203 Plástico. (componente de residuo); rendimiento 0.129 kg; Código LER 17 02 03; Masa del elemento 1 kg; Volumen 0.001667 m3
- embalaje: re170604 Materiales de aislamiento distintos de los especificados en los códigos 17 06 01 y 17 06 03. (componente de residuo); rendimiento 0.027 kg; Código LER 17 06 04; Masa del elemento 1 kg; Volumen 0.001667 m3
