# Sistema "VELUX" de lucera para tejados, sobre espacio no habitable

- Propiedad del archivo: CYPE Ingenieros S.A.
- Formato: FIEBDC-3/2016
- Programa: Generador de precios de la construcción. CYPE Ingenieros, S.A.
- Fecha: 19/06/2024
- Ámbito geográfico: Colombia
- Divisa: COP
- Costes indirectos: 3 %
- Gastos generales: 13 %
- Beneficio industrial: 6 %
- IVA: 16 %

## L Carpintería, closets, cerrajería, vidrios y protecciones solares

### LC Carpintería

#### LCN Ventanas para tejados

**LCN020** Ud Sistema "VELUX" de lucera para tejados, sobre espacio no habitable.
Lucera de cubierta, sobre espacio no habitable, modelo VLT 1000 "VELUX", con apertura proyectante, de accionamiento manual mediante manilla inferior, de 48x90 cm, realizada en madera de pino nórdico, acabado barnizado, con doble acristalamiento (-00H) (vidrio interior Float de 3 mm, cámara de aire de 10 mm, vidrio exterior Float de 3 mm y separador de acero galvanizado), marco de estanqueidad y babero de aluminio, en tejado con pendientes de 15° a 60°.
Incluye: Replanteo. Presentación, aplomado y nivelación de la lucera. Fijación de la lucera al hueco dejado en la losa. Sellado de juntas perimetrales. Colocación de los elementos de estanqueidad.
Criterio de medición de proyecto: Número de unidades previstas, según documentación gráfica de Proyecto.
Criterio de medición de obra: Se medirá el número de unidades realmente ejecutadas según especificaciones de Proyecto.

| Código | Ud | Descripción | Rendimiento | Precio | Importe |
|---|---|---|---|---|---|
| mt22ltv010e | Ud | Lucera de cubierta, sobre espacio no habitable, modelo VLT 1000 "VELUX", con apertura proyectante, de accionamiento manual mediante manilla inferior, de 48x90 cm, realizada en madera de pino nórdico, acabado barnizado, con doble acristalamiento (-00H) (vidrio interior Float de 3 mm, cámara de aire de 10 mm, vidrio exterior Float de 3 mm y separador de acero galvanizado), marco de estanqueidad y babero de aluminio. (material) | 1 | 393259.1 | 393259.100 |
| mo011 | h | Oficial 1ª montador. (mano de obra) | 0.974 | 26179.17 | 25498.512 |
| mo080 | h | Ayudante montador. (mano de obra) | 0.487 | 19044.65 | 9274.745 |
| % | % | Herramienta menor | 2 % | 428032.357 | 8560.647 |
|  |  | Costes directos |  |  | 436593.004 |

## Recursos

**mt22ltv010e** Ud Lucera de cubierta
Datos técnicos: Coste energético 1564.982 MJ; Emisión de CO2 -14.501 kg
Residuos:
- embalaje: re170203 Plástico. (componente de residuo); rendimiento 0.107 kg; Código LER 17 02 03; Masa del elemento 1 kg; Volumen 0.001667 m3
- embalaje: re170604 Materiales de aislamiento distintos de los especificados en los códigos 17 06 01 y 17 06 03. (componente de residuo); rendimiento 0.024 kg; Código LER 17 06 04; Masa del elemento 1 kg; Volumen 0.001667 m3
