# Bolardo extraíble, de hierro

- Propiedad del archivo: CYPE INGENIEROS, S.A.
- Formato: FIEBDC-3/2002
- Ámbito geográfico: Colombia
- Divisa: COP
- Costes indirectos: 3.00 %
- Gastos generales: 13.00 %
- Beneficio industrial: 6.00 %
- IVA: 16.00 %

## T Amoblamiento urbano

### TP Protecciones peatonales

#### TPH Hitos y bolardos

**TPH110** Ud Bolardo extraíble, de hierro.
Bolardo con cuerpo extraíble de hierro de 79x7x7 cm y base empotrable de acero galvanizado de 21x9x9 cm, con imprimación epoxi y pintura de poliéster en polvo color negro forja, fijado a una base de concreto f'c=210 kg/cm² (21 MPa), clase de exposición F0 S0 P0 C0, tamaño máximo del agregado 19 mm, manejabilidad plástica con mortero cementoso de fraguado rápido, Webertec Trafic "WEBER", color negro, compuesto de cemento, humo de sílice, fibras de acero, aditivos especiales y agregados seleccionados, con una resistencia a compresión a 28 días mayor o igual a 30 N/mm².
Criterio de valoración económica: El precio incluye la excavación.
Incluye: Replanteo. Excavación con medios manuales. Fundido de la base de apoyo. Montaje. Eliminación y limpieza del material sobrante.
Criterio de medición de proyecto: Número de unidades previstas, según documentación gráfica de Proyecto.
Criterio de medición de obra: Se medirá el número de unidades realmente ejecutadas según especificaciones de Proyecto.

| Código | Ud | Descripción | Rendimiento | Precio | Importe |
|---|---|---|---|---|---|
| mt52mug370a | Ud | Bolardo con cuerpo extraíble de hierro de 79x7x7 cm y base empotrable de acero galvanizado de 21x9x9 cm, con imprimación epoxi y pintura de poliéster en polvo color negro forja. (material) | 1.000 | 651072.35 | 651072.35 |
| mt10hmf050qde | m³ | Concreto simple f'c=210 kg/cm² (21 MPa), clase de exposición F0 S0 P0 C0, tamaño máximo del agregado 19 mm, manejabilidad blanda, fabricado en planta, según NSR-10 y ACI 318. (material) | 0.250 | 326424.27 | 81606.07 |
| mt09moc140a | kg | Mortero cementoso de fraguado rápido, Webertec Trafic "WEBER", color negro, compuesto de cemento, humo de sílice, fibras de acero, aditivos especiales y agregados seleccionados, con una resistencia a compresión a 28 días mayor o igual a 30 N/mm², para la reparación de pisos de concreto en áreas de tráfico rodado. (material) | 0.200 | 3190.68 | 638.14 |
| mo041 | h | Oficial 1ª obra blanca de obra civil. (mano de obra) | 0.745 | 25476.92 | 18980.31 |
| mo087 | h | Ayudante de obra blanca de obra civil. (mano de obra) | 0.745 | 19044.65 | 14188.26 |
| % | % | Herramienta menor | 2 % | 766485.13 | 15329.70 |
|  |  | Costes directos |  |  | 781814.83 |
