# Impermeabilización de depósitos de agua, balsas o piscinas, con mortero

- Propiedad del archivo: CYPE INGENIEROS, S.A.
- Formato: FIEBDC-3/2002
- Ámbito geográfico: Colombia
- Divisa: COP
- Costes indirectos: 3.00 %
- Gastos generales: 13.00 %
- Beneficio industrial: 6.00 %
- IVA: 16.00 %

## N Aislamientos e impermeabilizaciones

### NI Impermeabilizaciones

#### NIA Fosos de ascensor, tanques y piscinas

**NIA021** m² Impermeabilización de depósitos de agua, balsas o piscinas, con mortero.
Impermeabilización de depósito de agua constituido por muro de superficie lisa de concreto, elementos prefabricados de concreto o revocos de mortero rico en cemento, con mortero impermeabilizante flexible, monocomponente, Weberdry ImperflexGel "WEBER", color gris, compuesto de cementos especiales, agregados, resinas, sales activas y aditivos, paso del agua a contrapresión < 125 cm³/m² a las 24 horas, con certificado de potabilidad, aplicado con brocha en dos o más capas sobre el soporte humedecido, hasta conseguir un espesor mínimo total de 2 mm.
Criterio de valoración económica: El precio no incluye la impermeabilización de esquinas y encuentros.
Incluye: Humectación del soporte. Extendido de una primera capa sobre el soporte humedecido. Secado. Humectación de la primera capa y extendido de una segunda capa con la misma manejabilidad que la primera. Repasos y limpieza final. Curado.
Criterio de medición de proyecto: Superficie medida según documentación gráfica de Proyecto.
Criterio de medición de obra: Se medirá la superficie realmente ejecutada según especificaciones de Proyecto.

| Código | Ud | Descripción | Rendimiento | Precio | Importe |
|---|---|---|---|---|---|
| mt28mic040a | kg | Mortero impermeabilizante flexible, monocomponente, Weberdry ImperflexGel "WEBER", color gris, compuesto de cementos especiales, agregados, resinas, sales activas y aditivos, paso del agua a contrapresión < 125 cm³/m² a las 24 horas, con certificado de potabilidad, para aplicación en capa fina. (material) | 3.000 | 16984.12 | 50952.36 |
| mo032 | h | Oficial 1ª aplicador de productos impermeabilizantes. (mano de obra) | 0.113 | 25476.92 | 2878.89 |
| mo070 | h | Ayudante aplicador de productos impermeabilizantes. (mano de obra) | 0.113 | 19044.65 | 2152.05 |
| % | % | Herramienta menor | 2 % | 55983.30 | 1119.67 |
|  |  | Costes directos |  |  | 57102.97 |
