# Mortero tipo Grout para relleno, por fundido, de apoyos estructurales

- Propiedad del archivo: CYPE Ingenieros S.A.
- Formato: FIEBDC-3/2016
- Programa: Generador de precios de la construcción. CYPE Ingenieros, S.A.
- Fecha: 19/06/2024
- Ámbito geográfico: Colombia
- Divisa: COP
- Costes indirectos: 3 %
- Gastos generales: 13 %
- Beneficio industrial: 6 %
- IVA: 16 %

## E Estructuras

### EP Concreto prefabricado

#### EPS Columnas

**EPS030** l Mortero tipo Grout para relleno, por fundido, de apoyos estructurales.
Mortero cementoso fluido de altas prestaciones mecánicas y de retracción compensada, Webertec Grout 850 "WEBER", con una resistencia a compresión a 28 días mayor o igual a 89 N/mm², utilizado en el relleno por fundido de apoyos estructurales.
Incluye: Replanteo. Limpieza de la zona de aplicación. Preparación de la mezcla. Fundido del mortero en capas sucesivas. Curado del mortero. Limpieza de los restos generados.
Criterio de medición de proyecto: Volumen medido según documentación gráfica de Proyecto.
Criterio de medición de obra: Se medirá el volumen realmente ejecutado según especificaciones de Proyecto.

| Código | Ud | Descripción | Rendimiento | Precio | Importe |
|---|---|---|---|---|---|
| mt09rew080b | kg | Mortero cementoso fluido de altas prestaciones mecánicas y de retracción compensada, Webertec Grout 850 "WEBER", con una resistencia a compresión a 28 días mayor o igual a 89 N/mm², compuesto de cemento, aditivos especiales y agregados seleccionados, para uso general, para anclajes y rellenos de 2 a 30 mm de espesor. (material) | 1.95 | 1653.39 | 3224.111 |
| mo020 | h | Oficial 1ª obra blanca. (mano de obra) | 0.006 | 25476.92 | 152.862 |
| mo113 | h | Peón de obra blanca. (mano de obra) | 0.006 | 18348.75 | 110.093 |
| % | % | Herramienta menor | 2 % | 3487.066 | 69.741 |
|  |  | Costes directos |  |  | 3556.807 |

Residuos:
- colocación: mt09rew080b; factor de residuo 0.0063

## Recursos

**mt09rew080b** kg Mortero cementoso fluido de altas prestaciones mecánicas y de retracción compensada
Datos técnicos: Coste energético 2.394 MJ; Emisión de CO2 0.194 kg; Código LER 17 01 01; Masa del elemento 1 kg; Volumen 0.000667 m3
Residuos:
- embalaje: re150101 Envases de papel y cartón. (componente de residuo); rendimiento 0.014 kg; Código LER 15 01 01; Masa del elemento 1 kg; Volumen 0.001333 m3
- embalaje: re170201 Madera. (componente de residuo); rendimiento 0.001 kg; Código LER 17 02 01; Masa del elemento 1 kg; Volumen 0.000909 m3
- embalaje: re170203 Plástico. (componente de residuo); rendimiento 0.003 kg; Código LER 17 02 03; Masa del elemento 1 kg; Volumen 0.001667 m3
