# Cerramiento de fachada de bloques de vidrio

- Propiedad del archivo: CYPE Ingenieros S.A.
- Formato: FIEBDC-3/2016
- Programa: Generador de precios de la construcción. CYPE Ingenieros, S.A.
- Fecha: 19/06/2024
- Ámbito geográfico: Colombia
- Divisa: COP
- Costes indirectos: 3 %
- Gastos generales: 13 %
- Beneficio industrial: 6 %
- IVA: 16 %

## F Fachadas y muros divisorios

### FU Cerramientos acristalados y muros divisorios acristaladas

#### FUV Cerramientos de bloques de vidrio

**FUV010** m² Cerramiento de fachada de bloques de vidrio.
Cerramiento de fachada de mampostería de bloques huecos de vidrio moldeado ondulado, incoloro, 190x190x80 mm, recibidos con mortero adhesivo, Webertec Glass "WEBER", color blanco, compuesto de cemento blanco, resina sintética hidrófuga, agregados silíceos y calcáreos y aditivos orgánicos e inorgánicos, y varillas de acero galvanizado, con juntas perimetrales de 3,5 cm de espesor y juntas entre bloques de 1 cm de espesor mínimo, con banda autoadhesiva desolidarizante de espuma de poliuretano de celdas cerradas, de 3,2 mm de espesor y 70 mm de anchura. Incluso crucetas de PVC para la colocación de bloques de vidrio y silicona para sellado perimetral.
Incluye: Replanteo. Colocación y aplomado de miras de referencia. Tendido de hilos entre miras. Colocación de las bandas de dilatación inferior y laterales. Colocación de adhesivo cementoso en la junta perimetral inferior. Colocación de los bloques por hiladas a nivel y de las crucetas entre bloques. Colocación de las varillas. Colocación de la banda de dilatación superior antes de la colocación de la última hilada de bloques. Rejuntado de los bloques. Sellado de las juntas perimetrales. Repaso y limpieza de juntas.
Criterio de medición de proyecto: Superficie medida según documentación gráfica de Proyecto, sin duplicar esquinas ni encuentros, deduciendo todos los huecos.
Criterio de medición de obra: Se medirá la superficie realmente ejecutada según especificaciones de Proyecto, sin duplicar esquinas ni encuentros, deduciendo todos los huecos.

| Código | Ud | Descripción | Rendimiento | Precio | Importe |
|---|---|---|---|---|---|
| mt12psg041c | m | Banda autoadhesiva desolidarizante de espuma de poliuretano de celdas cerradas, de 3,2 mm de espesor y 70 mm de anchura, resistencia térmica 0,10 m²K/W, conductividad térmica 0,032 W/(mK). (material) | 0.5 | 887.35 | 443.675 |
| mt21vmh010ada | Ud | Bloque hueco de vidrio moldeado ondulado, incoloro, 190x190x80 mm. (material) | 25 | 7009.08 | 175227.000 |
| mt09mcw030a | kg | Mortero adhesivo, Webertec Glass "WEBER", color blanco, para el montaje y rejuntado de bloques de vidrio. (material) | 12 | 1588.49 | 19061.880 |
| mt07www060a | kg | Varilla de acero galvanizado, de 6 mm de diámetro. (material) | 2.35 | 8464.33 | 19891.176 |
| mt21vva110 | Ud | Repercusión, por m², de crucetas de PVC para la colocación de bloques de vidrio. (material) | 1 | 8971.79 | 8971.790 |
| mt15sja025b | Ud | Cartucho de silicona acética monocomponente, antimoho, color transparente, de 310 ml. (material) | 0.5 | 36205.78 | 18102.890 |
| mo021 | h | Oficial 1ª obra gris. (mano de obra) | 3.884 | 25476.92 | 98952.357 |
| mo114 | h | Peón de obra gris. (mano de obra) | 1.942 | 18348.75 | 35633.273 |
| % | % | Herramienta menor | 2 % | 376284.041 | 7525.681 |
|  |  | Costes directos |  |  | 383809.722 |

Residuos:
- colocación: mt12psg041c; factor de residuo 0.06
- colocación: mt21vmh010ada Bloque hueco de vidrio moldeado ondulado, incoloro, 190x190x80 mm; factor de residuo 0.0108459
- colocación: mt09mcw030a Mortero adhesivo, Webertec Glass "WEBER", color blanco, para el montaje y rejuntado de bloques de vidrio; factor de residuo 0.0063
- colocación: mt07www060a Varilla de acero galvanizado, de 6 mm de diámetro; factor de residuo 0.0045
- colocación: mt15sja025b Cartucho de silicona acética monocomponente, antimoho, color transparente, de 310 ml; factor de residuo 0.06

## Recursos

**mt12psg041c** m Banda autoadhesiva desolidarizante de espuma de poliuretano de celdas cerradas
Datos técnicos: Coste energético 2.361 MJ; Emisión de CO2 0.115 kg; Código LER 17 06 04; Masa del elemento 0.0157 kg; Volumen 0.000026 m3
Residuos:
- embalaje: re170203 Plástico. (componente de residuo); rendimiento 0.001 kg; Código LER 17 02 03; Masa del elemento 1 kg; Volumen 0.001667 m3

**mt21vmh010ada** Ud Bloque hueco de vidrio moldeado ondulado, incoloro, 190x190x80 mm
Datos técnicos: Coste energético 34.855 MJ; Emisión de CO2 2.444 kg; Código LER 17 02 02; Masa del elemento 2.2 kg; Volumen 0.0022 m3
Residuos:
- embalaje: re170201 Madera. (componente de residuo); rendimiento 0.014 kg; Código LER 17 02 01; Masa del elemento 1 kg; Volumen 0.000909 m3
- embalaje: re170203 Plástico; rendimiento 0.001 kg

**mt09mcw030a** kg Mortero adhesivo, Webertec Glass "WEBER", color blanco, para el montaje y rejuntado de bloques de vidrio
Datos técnicos: Coste energético 2.394 MJ; Emisión de CO2 0.194 kg; Código LER 17 01 01; Masa del elemento 1 kg; Volumen 0.000667 m3
Residuos:
- embalaje: re150101 Envases de papel y cartón. (componente de residuo); rendimiento 0.014 kg; Código LER 15 01 01; Masa del elemento 1 kg; Volumen 0.001333 m3
- embalaje: re170201 Madera; rendimiento 0.001 kg
- embalaje: re170203 Plástico; rendimiento 0.003 kg

**mt07www060a** kg Varilla de acero galvanizado, de 6 mm de diámetro
Datos técnicos: Coste energético 25.100 MJ; Emisión de CO2 2.560 kg; Código LER 17 04 05; Masa del elemento 1 kg; Volumen 0.000476 m3

**mt15sja025b** Ud Cartucho de silicona acética monocomponente, antimoho, color transparente, de 310 ml
Datos técnicos: Coste energético 87.088 MJ; Emisión de CO2 3.667 kg; Código LER 17 09 04; Masa del elemento 0.45 kg; Volumen 0.0003 m3
Residuos:
- embalaje: re170203 Plástico; rendimiento 0.1 kg
